# Bildungspark Urfeld
Angebotsaufforderung (GAEB 90, DA83)
DV-Nummer: 240404
Währung: EUR

## Tiefbau / Erschließung
Datum: 13.11.25
EP-Anteile: Lohn; Material; Gerät; Sonstiges

*Hinweis*
Die Bau- und Einzelbeschreibung liegt als separates
Dokument
auf dem Datenträger vor, und ist verbindlicher
Bestandteil der
Ausschreibung, mit den dort angegebenen Anlagen.

### Titel 01 Allgemeine Arbeiten

#### Bereich 01.01 Baustelleneinrichtung

**01.01.10 Baustelleneinrichtung**
Baustelleneinrichtung, -vorhalten und räumen.
Einrichtung der Baustelle mit allen für den Baubetrieb
notwendigen Anlagen, Vorhalten, Unterhalten und Räumen
dieser Einrichtung.

Die Baustelleneinrichtung wird wie folgt bezahlt:
- 30,00 % mit der 1. Abschlagszahlung.
- 40,00 % mit Baufortschritt.
- 30,00 % mit der Schlußrechnung.

Es ist u. a. einzurechnen:
Herrichten und Unterhalten der Lagerplätze, deren Zu-
und Abfahrtswege sowie Baubüros, auch für
Baubesprechungen, inkl. Beheizung, Beleuchtung,
Reinigung,
der Gehwege von den Baubüros,
Bauhütten und dergleichen zu den öffentlichen
Verkehrsflächen einschließlich der Treppen,
Leitergänge, Stege, Sicherheitsgeländer und dergleichen
im gesamten Baustellenbereich. Herstellen und
Unterhalten der Versorgungs- und Entsorgungsanschlüsse.
Der Aufwand für Schnee- und Eisbeseitigung bzw. Streuen
bei Glatteis auf Gehwegen und Fahrbahnen im gesamten
Baustellenbereich.
Einzurechnen ist die Bewachung der Baustelle - auch
während der arbeitsfreien Zeit - innerhalb der gesamten
Bauzeit.
Sämtliche erforderliche Absperrung und Absicherung der
Baustelle, inkl. Bauzaun für alle Baugruben und
Lagerflächen.
Menge: 1,000 psch

**01.01.20 Höhenfestpunkte einmessen und vermarken**
Einmessen und vermarken der Höhenfestpunkte laut
Lageplan und Entwurf, einschl. Vermessungsleistung,
einschl.
Liefern und Sichern der
Absteckzeichen, sowie Vorhalten der Meßgeräte.
Menge: 1,000 psch

**01.01.30 Vermessung**
Übernahme der bauseits zur Verfügung gestellten
Bauachsen
als Grundstücksgrenze der zukünftig öffentlichen
Flächen mit
Übergabe der Lage und Höhenpunkte und Sichern der
Absteckzeichen über die gesamte Bauzeit, sowie
Vorhalten der
Meßgeräte.

Die Position beinhaltet die vollständige Verantwortung
des AN
zur Einhaltung der Grenzen bei der Bauausführung in
Bezug auf
Lage und Höhe der geplanten baulichen Anlagen und den
hierfür erforderlichen Vermessungsaufwand. Sämtliche
Überbauten auf zukünftig private Flächen gehen zu
Lasten des
AN.
Menge: 1,000 psch

**01.01.40 Zufahrtswege reinigen**
Reinigen der Zu- und Abfahrtswege der Baustelle, sowie
der befestigten Flächen innerhalb der Baustelle mit
Nasskehrmaschine. Reinigung bei der Durchführung  von
Erdarbeiten oder Materialtransporten arbeitstäglich,
mindestens jedoch wöchentlich, vor dem Wochenende,
sowie vor Feiertagen.
Menge: 1,000 Psch

**01.01.50 Verkehrssicherung**
Einrichtungen zur Verkehrssicherung
und Verkehrsregelung nach StVO,
unter Einhaltung der
- ZTV - SA 97
- DIN 18299, Ziff. 4.2.6 und 4.2.7,
für Baustellen, unter Aufrechterhaltung des Verkehrs,
planen,
beantragen, aufbauen, ständig unterhalten, betreiben,
soweit
erforderlich umsetzen und abbauen.
inkl. sämtlicher Genehmigungskosten.
Menge: 1,000 Psch

**01.01.60 Absperrschranke (VZ 600) inkl. Füße u. Beleuchtung (3 x gelb oder 5 x rot)**
Absperrschranke  (VZ  600)  inkl.  Füße  u.
Beleuchtung  (3 x gelb oder 5 x rot)
liefern,  abladen, aufstellen, vorhalten
u. abbauen, und wieder aufladen. Inkl. Wartung und
Betrieb,
inkl. Batariewechsel in der Beleuchtung. Nur auf
Anweisung der
Bauleitung, einschl. Transport u. Abfuhr
Menge: 100,000 St

**01.01.70 Baustellenlichtsignalanlage mehrphasig, aufbauen abbauen**
Baustellensignalanlage
für Straßenverkehr mit Gegenverkehrsregelung
DIN 57832 und VDE 0832,
mehrphasig, für Hauptverkehrsstraße mit Signalisierung
der
seitlichen Straßeneinmündungen, aufstellen, dem
Baufortschritt
entsprechend umsetzen und beseitigen,
Ausführung mit automatischer Steuerung,
Signalsicherung sowie der erforderlichen
Signalprogrammberechnung.
Abrechnung 1x pauschal zur Signalisierung des gesamten
Baustellenbereichs an der Urfelder Straße. Anpassungen,
Umsetzen entsprechend den Bauabschnitten des AN,
wiederholte Planung / Berechnung inkl. Anpassung der
Steuerung sind einzurechnen
Menge: 1,000 psch

**01.01.80 Baustellenlichtsignalanlage vorhalten und betreiben**
Baustellensignalanlage
für Straßenverkehr mit Gegenverkehrsregelung
DIN 57832 und VDE 0832,
mehrphasig, vorhalten und betreiben.
Abrechnung nach Betriebstagen, für die gesamte
mehrphasige
Anlage zur Singanlisierung des gesamten Kreuzungs- und
Baustellenbereichs.
Menge: 120,000 d

**01.01.90 Straßen- und Hilfsbrücken (B=3,5m)**
Überfahrten für PKW und LKW über den Rohrgräben
herstellen und nach den Vorschriften der
Tiefbauberufsgenossenschaft und der Landesbauordnung NW
vorhalten, herstellen, unterhalten und wieder
entfernen.
Überfahrtenbreite  =  3,50 m
Grabenbreite  =  bis 1,50 m
Nachweis für  SLW 60
Nur auf Anweisung der Bauleitung

Ein während der Bauarbeiten notwendiges Auf- und
Abdecken
der Baugruben wird nicht gesondert vergütet und ist in
den
Einheitspreis einzurechnen.
Menge: 2,000 St

**01.01.100 Bauzaun (2,0 m)**
Bauzaun aus Drahtgitterelementen mit Betonsockeln
auf befestigtem oder unbefestigtem Untergrund
aufstellen, für die Dauer der vertraglichen
Ausführungsfrist vorhalten und beseitigen.
Die Zaunelemente müssen miteinander verschraubt sein.
Bauzaunhöhe= 2,00 m
Menge: 500,000 m

**01.01.110 Beweissicherung**
Beweissicherungsverfahren, als Fotodokumentation, im
Einflußbereich der Bauarbeiten, vor Beginn und nach
Beendigung der Arbeiten.
Öffentliche Straßen- und Gehwegfläche auf einer Länge
von ca.
100 m.
Vorlage Gutachten digital und 2-fach in Papierform
Menge: 1,000 psch

**01.01.120 Koordination Pipelinebetreiber**
Koordination und Umsetzung der Auflagen der geplanten
Arbeiten mit dem Pipelinbetreiber. Eine Vorabstimmung
ist
durch den AG erfolgt.

Der AN koordiniert, führt Protokoll über die
Abstimmungen mit
dem Betreiber und Eregbnisse und verteilt die
Protokolle an den
AG und den Betreiber.

Durch den Betreiber erfolgt eine externe Überwachung
der
Arbeiten des AN.

Für sämtliche, erforderlichen Termine und Leistungen
der
Koordination als Pauschale.
Die in der Anlage beigefügte Schutzanweisung ist zu
beachten
und Grundlage für die Kalkulation der
Leistungspositionen.
Menge: 1,000 psch

**01.01.130 Koordination Versorgung**
Koordination der Versorgung mit den Versorgungsträgern
für
Strom, Wasser und Telekommunikation

in Versorgerbesprechungen auf der Baustelle

- Abstimmung Anschlusspunkte
- Abstimmung Schrank- oder Netzstationsstandorte
- Abstimmung Leitungsverläufe und Anordung im Graben
(mit
Tiefenlage und Mindestabständen
- Abstimmung der erforderlichen Dokumentation

Die Abstimmung erfolgt gemeinsam mit der Bauleitung des
AG´s. Die Erstellung der Lagepläne und Anpassung der
zugehörigen Regelquerschnitte erfolgt nach gemeinsamer
abstimmung durch die Bauleitung des AG, in
Zusammenarbeit
mit dem AN.

Der AG/Bauleitung ist über den Abstimmungs- und
Sachstand
schriftlich zu informieren und auf dem Laufenden
zuhalten.
Die Dokumentation dient zusätzlich dem Nachweis beim
Straßenendausbau für die Lage der versorgungsleitungen
und
ist mit der Dokumentation der Baustelle zu übergeben.
Menge: 1,000 psch

#### Bereich 01.02 Qualitätssicherung Straßenbau

**01.02.10 Lastplattendruckversuche**
Durchführung von statischen Lastplattendruckversuchen
gemäß
DIN 18134 auf dem Rohplanum bzw. der
Schottertragschicht,
einschl. An- und Abfahrt sowie Gestellung  aller
erforderlicher
Geräte.
Ein geeignetes Kontergewicht für die Durchführung der
Druckversuche ist durch den AN zu stellen.
Der Zeitpunkt der Durchführung sowie die Anzahl der
Druckversuche sind mit dem AG abzustimmen.
Einschließlich Dokumentation und Aufmaß Lage und Höhe.
Die Ergebnisprotokolle sind der Bauleitung danach
unaufgefordert vorzulegen.Vergütet werden nur Versuche
bei
denen die geforderten Werte erreicht werden.
Menge: 8,000 St

**01.02.20 Dichtheitsprüfung Luft Anschlussleitung DN 160 bis DN 200 Luftüberdruck LD**
Dichtheitsprüfung DWA-A 139 mit Luft, als
Abnahmeprüfung,
der Anschlussleitung der Regeneinläufe, PP DN 150 bis
DN
200, im Mischwasserkanal einschl. aller erforderlichen
Anlagen,
Abdichtungen, Verankerungen und Rohrverschlüsse, mit
Luftüberdruck, Verfahren LD. Haltungslänge bis 15,0 m,
Unterdruckprüfungen sind nicht zugelassen
Menge: 8,000 St

**01.02.30 Bestandspläne Versorger vorhalten**
Einholen der Bestandsunterlagen und Planunterlagen bei
den
Versorgungsträgern und auf der Baustelle vorhalten.
Menge: 1,000 psch

#### Bereich 01.03 Stundenlohnarbeiten

**01.03.10 Stundenlohnarbeiter (Helfer)**
Stundenlohnarbeiten durch Arbeitskräfte auf Anordnung
des AG ausführen. Der Verrechnungssatz für die
jeweilige Arbeitskraft umfasst sämtliche Aufwendungen,
insbesondere den tatsächlichen Lohn einschliesslich
vermögenswirksamer Leistungen mit den Zuschlägen für
Gemeinkosten (Sozialkassenbeiträge, Winterbauumlage und
dgl.), sowie Lohn- bzw. Gehaltsnebenkosten und
Zuschläge für Überstunden. Zuschläge für Nacht-,
Sonntags- und Feiertagsarbeit werden gesondert
vergütet.
Arbeitskraft =  Helfer
Menge: 80,000 h

**01.03.20 Stundenlohnarbeiter (Facharbeiter)**
Stundenlohnarbeiten durch Arbeitskräfte auf Anordnung
des AG ausführen. Der Verrechnungssatz für die
jeweilige Arbeitskraft  umfasst sämtliche
Aufwendungen, insbesondere den tatsächlichen Lohn
einschliesslich vermögenswirksamer Leistungen mit den
Zuschlägen für Gemeinkosten (Sozialkassenbeiträge,
Winterbauumlage und dgl.), sowie Lohn- bzw.
Gehaltsnebenkosten und Zuschläge für Überstunden.
Zuschläge für Nacht-, Sonntags- und Feiertagsarbeit
werden gesondert vergütet.
Arbeitskraft =  Facharbeiter
Menge: 80,000 h

**01.03.30 Stundenlohnarbeiten (LKW 18 t)**
Stundenlohnarbeiten durch Lastkraftwagen auf Anordnung
des AG ausführen. Der Verrechnungssatz für den
jeweiligen LKW umfasst sämtliche Aufwendungen für den
Einsatz des LKW, insbesondere Gerätevorhalte- und
Betriebsstoffkosten sowie sämtliche Zuschläge
einschließlich der Kosten für den Fahrer. Der
Verrechnungssatz gilt für das zum Zeitpunkt des Abrufes
einsatzbereit auf der Baustelle befindliche Fahrzeug.
Vergütet werden die tatsächlich geleisteten
Arbeitsstunden nach der tatsächlichen Nutzlast des
jeweiligen LKW (ohne Erhöhung der Nutzlaststufe für
Sonderfahrzeuge).
Fahrzeug = LKW-Kipper,ca.18 t Nutzlast
Menge: 20,000 h

**01.03.40 Stundenlohnarbeiten (Bagger 0,4 m3)**
Stundenlohnarbeiten durch Baugeräte auf Anordnung des
AG ausführen. Der Verrechnungssatz für das jeweilige
Gerät umfasst sämtliche Aufwendungen für den Einsatz,
insbesondere Gerätevorhalte- und Betriebsstoffkosten
sowie sämtliche Zuschläge einschließlich der Kosten für
das Bedienungspersonal. Der Verrechnungssatz gilt für
das zum Zeitpunkt des Abrufes einsatzbereit auf der
Baustelle befindliche Baugerät. Vergütet werden die
tatsächlich geleisteten Arbeitsstunden.
Baggerschaufel =  bis 0,4 m3
Menge: 30,000 h

**01.03.50 Stundenlohnarbeiten (Kompressor)**
Stundenlohnarbeiten durch Baugeräte auf Anordnung des
AG ausführen. Der Verrechnungssatz für das jeweilige
Gerät umfasst sämtliche Aufwendungen für den Einsatz,
insbesondere Gerätevorhalte- und Betriebsstoffkosten
sowie sämtliche Zuschläge einschließlich der Kosten für
das Bedienungspersonal. Der Verrechnungssatz gilt für
das zum Zeitpunkt des Abrufes einsatzbereit auf der
Baustelle befindliche Baugerät. Vergütet werden die
tatsächlich geleisteten Arbeitsstunden.
Kompressor m.Abbruchhammer
Menge: 20,000 h

#### Bereich 01.04 Freilegung

**01.04.10 Stubben fräsen**
Baumstubben von vorab gefällten Bäumen vollständig
ausfräsen, Wurzeln und Fräsgut aufnehmen, Fräsgrube mit
verdichtungsfähigem Kies-Sand-Gemisch lagenweise
verfüllen
und verdichten.
Stubben an der Schnittstelle gemessen, Durchmesser bis
50cm
Menge: 13,000 St

**01.04.20 Pflaster aufnehmen, reinigen, lagern**
Vorhandenes Pflaster verschiedener Materialien und
Abmessungen aus Groß- und Einzelflächen einschließlich
Bettung aufnehmen. Das Pflaster ist für die spätere
Wiederverlegung zu säubern, auf Paletten zu stapeln, im
Baustellenbereich zur späteren Wiederverlegung zu
lagern.
Einschließlich Zwischentransporte.
Pflaster = verschiedene Formate, Verbundsteinpflaster
Menge: 20,000 m²

**01.04.30 Pflaster aufnehmen, zur Entsorgnung**
Vorhandenes Pflaster verschiedener Materialien und
Abmessungen aus Groß- und Einzelflächen einschließlich
Bettung aufnehmen und zur Entsorgung zwischenlagern.
Entsorgung wird gesondert vergütet.
Menge: 850,000 m²

**01.04.40 Bordsteine aufnehmen**
Bordsteine versch. Materialien und Abmessungen mit in
etwa gleichem Rauminhalt aus Geraden und Kurven,
einschl. Betonfundament und Rückenstütze aufnehmen und
zur
Entsorgung zwischenlagern. Entsorgung wird gesondert
vergütet. Die Aufbruchmassen werden bei der Ermittlung
der
Bodenbewegung nicht abgezogen.
Menge: 600,000 m

**01.04.50 Entwässerungsrinne aufnehmen**
Entwässerungsrinne aus Betonformsteinen, Breite 14 cm,
inkl.
Betonfundament, angrenzend an Asphaltfläche, aufnehmen
und
zur Entsorgung zwischenlagern. Entsorgung wird
gesondert
vergütet. Die Aufbruchmassen werden bei der Ermittlung
der
Bodenbewegung nicht abgezogen.
Menge: 300,000 m

**01.04.60 Asphaltoberbau schneiden bis 25cm**
Asphaltoberbau schneiden, Dicke der Befestigung bis 25
cm,
Ausführung mit Fugenschneidgerät.
Menge: 380,000 m

**01.04.70 Bitumenhaltige Befestigung aufnehmen D bis 20cm (ZUL)**
Aufbrechen und Aufnehmen von bitumenhaltiger
Befestigung,
Dicke der Befestigung i.Mittel 25 cm stark, gesamte
Straßenbreite und in Restflächen zu unterschiedlichen
Zeitpunkten, Abgerechnet wird nach Abtragprofilen.
Entsorgung über sep. Position

Als Zulage zum Bodenaushub.
Menge: 250,000 m²

**01.04.80 Baustelleneinrichtung Fräse**
An- und Abtransport der Fräse für nachstehende
Position,
einrichten der Baustelle zum Fräsen in Restflächen und
Randbereichen.
Abrechnung 1x je Arbeitseinsatz (gemeinsam für An- und
Abtransport)
Menge: 1,000 St

**01.04.90 Bitumenhaltige Befestigung fräsen Fahrbahn T bis 4cm 25kN/m3**
Fräsen der bitumenhaltigen Befestigung, im Rahmen einer
Teilabbruchmaßnahme, in Fahrbahnen / Nebenanlagen, mit
Asphaltdeckschicht aus Asphaltbeton, Tiefe bis 4 cm,
Flächen
reinigen, nicht festhaftende Schichten lösen, Wichte
des
Abbruchstoffes DIN EN 1991-1-1 25 kN/m3,
aufgenommene Stoffe sammeln, auf LKW des AN laden,
Abfall ist nicht gefährlich, nicht schadstoffbelastet,
die Entsorgung wird gesondert vergütet.
Menge: 100,000 m2

**01.04.100 Regeneinlauf abbrechen**
Abbruch Regeneinlauf / Straßenablauf, aus Beton,
einschl.
Fundament aus Beton und Abdeckung aus Gußeisen,
Abmessungen 300/500 oder 500/500 im Rahmen einer
Totalabbruchmaßnahme,
aufgenommene Stoffe sammeln, zerkleinern, zur Abfuhr
zwischenlagern, Mengenermittlung nach Aufmaß,
die Entsorgung wird gesondert vergütet.
Anschlussleitung abtrennen und verschließen.
Einschließlich aller erforderlichen Erdarbeiten.
Menge: 8,000 St

**01.04.110 Verkehrsschild demontieren und aufbauen**
Hinweisschilder / Verkehrsschild einschl. Fundamente
aufnehmen. Wiederverwendbare Stoffe säubern und
sortiert im Baustellenbereich lagern. Übrige Stoffe
gehen in Eigentum des AN über und werden beseitigt. Das
Schild ist nach Angaben des AG im Zuge der Bauarbeiten
einschl. Herstellung des Fundament und der
erforderlichen Erdarbeiten ordnungsgemäß wieder
aufzustellen.

Pfostenart:  Stahlpfosten
Pfostenhöhe:  bis 2,5 m
Fundamentart: Beton
nur auf Anordnung des AG
Menge: 2,000 St

**01.04.120 Müllbehälter demontieren und aufbauen**
Vorhandenen Müllbehälter inkl. Rohrpfosten und
Betonfundament ausbauen, einlagern und nach Beendigung
der
Bauarbeiten wieder aufstellen, inkl. neuem
Betonfundament.
Erdarbeiten für Rückbau und Aufbau sind einzurechnen.
Menge: 1,000 St

**01.04.130 Poller demontieren**
Vorhandenen Poller aus Stahl oder Beton inkl.
Betonfundament
ausbauen, anfallende Stoffe entsorgen. Erdarbeiten für
Rückbau sind einzurechnen.
Menge: 2,000 St

**01.04.140 Schieber- / Hydranten freilegen und sicher**
Schieber- oder Hydrantenkappen im Baufeld freilegen und
aufnehmen. Hydranten oder Schiebergestänge in
Handarbeit
freilegen und auf funktion prüfen. Hydrant oder
Schieber für die
bauzeit sichern. Einzurechnen sind sämtliche
Erschwernisse bei
den Erd- und Oberflächenarbeiten.
Menge: 5,000 St

#### Bereich 01.05 Entsorgung

**01.05.10 Zulage durchwurzelte Böden**
Zulage zur Bodenentsorgung für durchwurzelte Böden.
Wurzeln
aussieben / aussortieren. Entsorgung des
Wurzelmaterials ist
einzurechnen.
Menge: 50,000 m³

**01.05.20 Abfall nicht gefährlich AVV170302 nicht schadstoffbelastet EBV 2023 RuVA A LKW AN transp. entsorgen Vergüt.Entsorg. AN**
STLB-Bau 2023-10 087
Bau- und Abbruchabfälle, Bitumengemische, Kohlenteer
und
teerhaltige Produkte,
nicht gefährlich, Abfallschlüssel nach AVV
(Abfallverzeichnis-Verordnung) 170302 Bitumengemische,
nicht schadstoffbelastet, Zuordnung gemäß
Ersatzbaustoffverordnung 2023,
Verwertungsklasse A, RuVA-StB 01, Fassung 2005,
auf Baustelle lagernd, laden, mit LKW des AN
transportieren,
entsorgen, max. Gesamtgewicht ohne Beschränkung, zum
zugelassenem Lager oder zur Anlage nach Wahl des AN,
Vergütung der Entsorgung übernimmt AN, Mengenermittlung
nach Wiegekarte, Ausführung gemäß Einzelbeschreibung.
Menge: 180,000 t

**01.05.30 Abfall nicht gefährlich AVV170107 nicht schadstoffbelastet EBV 2023 RC-1 LKW AN transp. entsorgen Verwertungsanlage bis 10km Vergüt.Entsorg. AN**
STLB-Bau 2023-10 087
Bau- und Abbruchabfälle, Beton, Ziegel, Fliesen und
Keramik,
nicht gefährlich, Abfallschlüssel nach AVV
(Abfallverzeichnis-Verordnung) 170107 Gemische aus
Beton,
Ziegel, Fliesen und Keramik,
nicht schadstoffbelastet, Zuordnung gemäß
Ersatzbaustoffverordnung 2023,
gemischter Bauschutt Klasse RC-1 nach EBV 2023, Anlage
1,
Tabelle 1, nach LAGA 1997 Bauschutt,
auf Baustelle lagernd, laden, mit LKW des AN
transportieren,
entsorgen, max. Gesamtgewicht ohne Beschränkung, zur
Verwertungsanlage, Transportweg bis 10 km, Vergütung
der
Entsorgung übernimmt AN.
Menge: 500,000 t

**01.05.40 Abfall nicht gefährlich AVV170504 schadstoffbelastet EBV 2023 BM-0 LKW AN transp. entsorgen Vergüt.Entsorg. AN**
Bau- und Abbruchabfälle, Boden, Steine und Baggergut,
nicht gefährlich, Abfallschlüssel nach AVV
(Abfallverzeichnis-Verordnung) 170504 Boden/Stein,
schadstoffbelastet gemäß Analyse, Werte gemäß
Ersatzbaustoffverordnung 2023 sind eingehalten,
Bodenmaterial Klasse BM-0 nach EBV 2023, Anlage 1,
Tabelle
3,
auf Baustelle lagernd, laden, mit LKW des AN
transportieren,
entsorgen, max. Gesamtgewicht ohne Beschränkung, zum
zugelassenem Lager oder zur Anlage nach Wahl des AN,
Vergütung der Entsorgung übernimmt AN.
Abgerechnet wird die verdichtete eingebaute Masse.
Menge: 3900,000 m³

**01.05.50 Abfall nicht gefährlich AVV170504 schadstoffbelastet EBV 2023 BM-F0* LKW AN transp. entsorgen Vergüt.Entsorg. AN**
Bau- und Abbruchabfälle, Boden, Steine und Baggergut,
nicht gefährlich, Abfallschlüssel nach AVV
(Abfallverzeichnis-Verordnung) 170504 Boden/Stein,
schadstoffbelastet gemäß Analyse, Werte gemäß
Ersatzbaustoffverordnung 2023 sind eingehalten,
Bodenmaterial Klasse BM-F0* nach EBV 2023, Anlage 1,
Tabelle 3,
auf Baustelle lagernd, laden, mit LKW des AN
transportieren,
entsorgen, max. Gesamtgewicht ohne Beschränkung, zum
zugelassenem Lager oder zur Anlage nach Wahl des AN,
Vergütung der Entsorgung übernimmt AN.
Abgerechnet wird die verdichtete eingebaute Masse.
Menge: 400,000 m³

**01.05.60 Abfall nicht gefährlich AVV170504 schadstoffbelastet EBV 2023 BM-F1 LKW AN transp. entsorgen Vergüt.Entsorg. AN**
Bau- und Abbruchabfälle, Boden, Steine und Baggergut,
nicht gefährlich, Abfallschlüssel nach AVV
(Abfallverzeichnis-Verordnung) 170504 Boden/Stein,
schadstoffbelastet gemäß Analyse, Werte gemäß
Ersatzbaustoffverordnung 2023 sind eingehalten,
Bodenmaterial Klasse BM-F1 nach EBV 2023, Anlage 1,
Tabelle 3,
auf Baustelle lagernd, laden, mit LKW des AN
transportieren,
entsorgen, max. Gesamtgewicht ohne Beschränkung, zum
zugelassenem Lager oder zur Anlage nach Wahl des AN,
Vergütung der Entsorgung übernimmt AN.
Abgerechnet wird die verdichtete eingebaute Masse.
Menge: 100,000 m³

**01.05.70 Oberboden, nicht schadstoffbelastet der Verwertung zuführen**
Oberboden, Bodengruppe 1, einschließlich durchwurzelte
Böden, nicht schadstoffbelasteter nicht gefährlicher
Abfall, nicht
überwachungsbedürftig, Entsorgungsnachweis ist nicht
erforderlich, der stofflichen Verwertung zuführen, die
Gebühren
der Verwertung werden vom AN übernommen, Boden
transportieren zur Verwertungsanlage.
Menge: 200,000 m3

### Titel 02 Versorgungsleitungen

#### Bereich 02.01 Erdarbeiten

*Hinweis*
Es erfolgte mit den Versorgungsunternehmen eine
Vorabstimmung durch den AG. Diese wird bis zum
Zeitpunkt
des Baubegins weitergeführt und zum Baubegin Ergebnisse
mitgeteilt. Der AN unterstützt die finale Abstimmung
mit den
Versorgungsunternehmen und koordiniert und überwacht
deren
Bauausführung.Der AN ist für die Lage der
Versorgungsleitungen im Graben verantwortlich. Er muss
im
Rahmen seiner Koordination die Verlegung im Graben
begleiten
und sämtliche Vermessungsarbeiten liefern. Eine
Verlegung
einer Leitung, abweichend zur geführten Abstimmung und
den
Plänen, auch wenn diese durch Dritte erfolgt ist, wird
dem AN in
der Verantwortung zugeordnet. Sollte sich aus der
abweichenden Verlegung aufgrund örtlicher Zwänge, z.B.
Lage
von Kappen oder Hydranten in einem Bordstein, ergeben,
dass
eine Umverlegung erfolgen muss, ist dieses durch den
AN auf
eigene Rechung auszuführen. Die Vergütung der
Koordination
und Absteckung erfolgt über das LV.

**02.01.10 Koordination Versorgung**
Koordination der Versorgung mit den Versorgungsträgern
für
Strom, Gas, Wasser und Telekommunikation

in Versorgerbesprechungen auf der Baustelle

- Abstimmung Anschlusspunkte
- Abstimmung Schrank- oder Netzstationsstandorte
- Abstimmung Leitungsverläufe und Anordung im Graben
(mit
Tiefenlage und Mindestabständen
- Abstimmung der erforderlichen Dokumentation

Die Abstimmung erfolgt gemeinsam mit der Bauleitung des
AG´s. Die Erstellung der Lagepläne und Anpassung der
zugehörigen Regelquerschnitte erfolgt nach gemeinsamer
abstimmung durch die Bauleitung des AG, in
Zusammenarbeit
mit dem AN.

Der AG/Bauleitung ist über den Abstimmungs- und
Sachstand
schriftlich zu informieren und auf dem Laufenden
zuhalten.
Die Dokumentation dient zusätzlich dem Nachweis beim
Straßenendausbau für die Lage der versorgungsleitungen
und
ist mit der Dokumentation der Baustelle zu übergeben.
Menge: 1,000 psch

**02.01.20 Lageplan Beleuchtung**
Lageplan mit Eintragung der Lampenstandorte, aller
Kabelverläufe und der Muffen, sowie Schränke
Alle Kabelverläufe mit Rechts.- und Hochwert sowie Z-
Koordinate (Höhe in NHN)
Koordinaten UTM
Übergabe als dwg/dxf und pdf
inkl. aller Vermessungsleistungen

mit Schriftfeld der Baufirma mit veranwtortlichem
Ansprechpartner

Der Plan bedarf der Freigabe des AG
Menge: 1,000 Psch

**02.01.30 Absteckung**
Absteckung aller für die Errichtung der
Versorgungsleitungen,
einschl. Straßenbeleuchtung erforderlichen Punkte,
abgestimmt
auf den Endausbau
Für Hauptachsen, Schaltschränke, Lampenfundamente,
Trafo,
etc.

Vorhaltung der Grenzen und Achsen für die Versorger und
Vermessung der Lage der Leitungen durch den AN im
Rahmen
der Bauausführung.

Durch den AN sind für die Versorger die Straßengrenzen
als
Schnurgerüst vorzuhalten. Der AN ist für die
Einhaltung der
Lage der Versorgunsgleitungen sowie der
Schieberelemente
verantwortlich. Er stellt hierfür den
Versorgungsgraben und
kontrolliert die Lage der Leitungen vor dem Einsanden.
Der AN
stellt im Rahmen seiner zu erbringenden
Vermessungleistung
sicher, dass Schieber und Kappen sowie Hydranten nicht
in
Bordsteine oder Rinnen einkragen. Im Falle des
Einkragens von
Schieberelementen in Rinnen oder Bordsteine erfolgt die
Umverlegung der Versorgungsleitungen durch den AN.

Der AG/ Bauleitung ist über den Abstimmungs- und
Sachstand
schriftlich zu informieren und auf dem Laufenden
zuhalten.

Einschließlich Vermessungsleistung, liefern und
sichern der
Absteckzeichen sowie Vorhalten der Meßgeräte.
Ausführung in Teilabschnitten, entsprechend
Baufortschritt
Menge: 1,000 Psch

**02.01.40 Absteckung Hydranten**
Absteckung der Höhe des Versorgergrabens im Bereich der
Hydranten, entsprechend der Regelquerschnitte
Versorger,
inkl. Ableiten der Sollhöhe NHN aus dem Deckenhöhenplan
Einschließlich Vermessungsleistung, liefern und
sichern der
Absteckzeichen sowie Vorhalten der Meßgeräte.
einschl. Dokumentation der tatsächlichen Grabenhöhe in
einem
Protokoll DIN A4 für jeden Hydranten, mit Deckenhöhe,
Solltiefe, tatsächliche NHN- Höhe
Ausführung in Teilabschnitten, entsprechend
Baufortschritt
Menge: 1,000 Stk

**02.01.50 Absteckung**
Absteckung aller für die Errichtung der
Straßenbeleuchtung
erforderlichen Punkte, abgestimmt auf den Endausbau

Vorhaltung der Grenzen und Achsen für die Versorger und
Vermessung der Lage der Leitungen durch den AN im
Rahmen
der Bauausführung.

Durch den AN sind für die Versorger die Straßengrenzen
als
Schnurgerüst vorzuhalten. Der AN ist für die
Einhaltung der
Lage der Versorgunsgleitungen sowie der
Schieberelemente
verantwortlich. Er stellt hierfür den
Versorgungsgraben und
kontrolliert die Lage der Leitungen vor dem Einsanden.

Der AG/ Bauleitung ist über den Abstimmungs- und
Sachstand
schriftlich zu informieren und auf dem Laufenden
zuhalten.

Einschließlich Vermessungsleistung, liefern und
sichern der
Absteckzeichen sowie Vorhalten der Meßgeräte.
Ausführung in Teilabschnitten, entsprechend
Baufortschritt
Menge: 1,000 Psch

**02.01.60 Boden Graben Versorgungsltg. lösen laden**
Boden der Gräben für Versorgungsleitungen entsprechend
den
Profilen lt. "Lageplan Versorgung" als Stufengraben
lösen und
abfahren. Homogenbereich A und B gem. beiliegendem
Bodengutachten, bzw. Natursteinschotter des
Straßenaufbaus,
nach Abtrag der Oberflächenbefestigung, mit senkrechten
Wänden, mit Behinderung durch Versorgungs- und
Entsorgungsleitungen, profilgerecht lösen, laden oder
seitlich
lagern. Boden bzw. Natursteinschotter zum Wiedereinbau
separieren.
Abfuhr und Entsorgung werden gesondert vergütet.
Einschließlich Herstellung Planum und Zwischenplanum
gemäß
Planunterlagen.
Menge: 240,000 m3

**02.01.70 Kopflöcher Versorgungsltg. lösen laden**
Boden der Kopflöcher für Anschlüsse an bestehendes
Netz der
Versorgungsleitungen als Kopfloch, Homogenbereich A
und B
gem. beiliegendem Bodengutachten, nach Abtrag der
Oberflächenbefestigung, mit geraden Wänden, mit
Behinderung
durch Versorgungs- und Entsorgungsleitungen,
Abmessungen
nach Angabe des Auftraggebers, profilgerecht lösen,
laden,
teilweise in Handschachtung, einschließlich aufsuchen,
freilegen und sichern der vorhandenen
Versorgungsleitung.
Abfuhr und Deponierung werden gesondert vergütet.
Evtl. erforderlich werdender Verbau (Saumbohle im
oberen
Grabenbereich) wird nicht gesondert vergütet.
Menge: 20,000 m3

**02.01.80 Grabenverfüllung Versorgungsleitungen**
Kies-Sand-Gemisch einbauen und verdichten
als Ersatz für ungeeigneten Füllboden für den
Versorgungsleitungsgraben
Das Material muss frostsicher und verdichtungsfähig
sein.
Die Abrechnung erfolgt nach amtl. Wiegescheinen des
Lieferanten.
Verdichtungsgrad DPr mind. 97%
Schichtdicke beim Einbau maximal 30 cm
Menge: 100,000 m³

**02.01.90 Grubensand 0/5 mm für die Leitungszone**
Grubensand, Körnung 0/5 mm liefern und einbauen und
verdichten gemäß "Merkblatt für das Verfüllen von
Leitungsgräben".
Der Sand ist in mehreren Lagen und zur Umhüllung der
Versorgungsleitungen einzubauen, inkl. der
Erschwernisse des
Einbaus unter den Leitungen
Einbau bis 30 cm über Versorgungsleitungen.
Menge: 100,000 m³

**02.01.100 Natursteinschotter Wiedereinbauen**
Vorh. seitlich gelagerten Natursteinschotter aus
Grabenaushub
wie vorgefunden Lagenweise wieder einbauen und
verdichten
Ev2 = 150 MPa
Mit Behinderung durch eingebaute Armaturen der
Versorgungsleitungen.
Menge: 40,000 m³

**02.01.110 Warnband verlegen**
Warnband liefern und auf einem herzustellenden
Zwischenplanum oberhalb der Versorgungsleitungen
verlegen,
einschl. aller Nebenarbeiten.
Menge: 610,000 m

**02.01.120 Straßenkappen einbauen**
Bauseits gelieferte Straßenkappen sowie Trag- und
Umrandungsplatten lage- und höhengerecht einbauen.
Menge: 4,000 St

**02.01.130 Schieberkappe**
Gusseiserne höhenverstellbare Schieber-Straßenkappe mit
dämpfender Einlage DIN 4056-W1, DVGW geprüft nach DIN
3580 mit Beton-Tragplatte
Menge: 4,000 Stk

**02.01.140 Hydrantenkappe**
Gusseiserne höhenverstellbare Hydranten-Straßenkappe
mit
dämpfender Einlage DIN 4055-U80, DVGW geprüft nach DIN
3580 mit Beton-Tragplatte
Menge: 1,000 Stk

**02.01.150 Leerrohr DN 110 Kabuflex**
Einbau eines Kabelschutzrohres im Versorgungsgraben,
inkl
aller Form und Passtücke und Bögen einschließlich der
erforderlichen Verschlussdeckel für die
Kreuzungsbereiche in
vorhandenen Graben verlegen, mit
angeformter Steckmuffe und werkseitig eingelegtem
Dichtring, verlegen.

Rohre DN 110 x 3,5 mm.
Material:  PE-HD
Menge: 220,000 m

#### Bereich 02.02 Straßenbeleuchtung

**02.02.10 Beleuchtungskabel verlegen**
Bauseits gestelltes Beleuchtungskabel im Graben
verlegen, inkl.
Herstellung eines Zwischenplanums
Menge: 300,000 m

**02.02.20 Lampenfundamente**
Lampenfundamente bestehend aus senkrecht eingebauten
PVC- Kanalrohr DN 300 mm, 1,00 m lang herstellen,
einschl.
Herstellen der Öffnungen zum Einziehen der Kabel.
Einschl. der erforderlichen Erdarbeiten.
Menge: 13,000 St

**02.02.30 Bandeisen 3,5 x 30 mm**
Bandeisen 3,5 x 30 mm Edelstahl einschl. aller
erforderlicher Bandeisenverbinder frei Baustelle
liefern und in offene Gräben oder Schutzrohre verlegen,
einschl. Einführung in die Rohrfundamente und
Anbindung an
das Bandeisen
Menge: 150,000 m

#### Bereich 02.03 Rohwasserleitung

*Hinweis*
Die Verlegung kann nur durch ein Unternehmen erfolgen,
welches nach DVGW Arbeitsblatt 301 zugelassen ist.

*Hinweis*
In die Einheitspreise sind folgende Leistungen
einzurechnen:
Breite, Ebenmäßigkeit und Gefälle der Grabensohle
prüfen,
Rohre und Rohrleitungsteile vom Lager in der Brühler
Str.
abholen, laden an die Verwendungsstelle befördern, in
den
Graben einlassen, die Rohrverbindungen herstellen, die
Rohre
sorgfältig unterstopfen, durch seitliches Beistampfen
festlegen
und gegen Aufschwimmen sowie für die Druckprüfung
ausreichend sichern, Eindecken der Rohrleitung
oberhalb der
Sandummantelung  mit geeignetem Boden lagenweise
verfüllen, verdichten sowie die Überwachung der
Arbeiten.
Die Führung klarer und verständlicher
Rohrleitungsverzeichnisse und Ausführungsskizzen
entsprechend DIN 2425 sind Bestandteil der
Ausführungsarbeiten, diese sind unmittelbar nach der
Fertigstellung einzureichen.
Da die Sandummantelung bei den Erdarbeiten einzurechen
ist,
ist vor der Verlegung, falls die Erdarbeiten nicht
durch den
Rohrverleger selbst getätigt wurden, die Sandbettung zu
prüfen. Es dürfen keine Rohre verlegt werden, wenn das
Sandbett nicht in Ordnung ist. Der AG ist darüber
unverzüglich
in Kenntnis zu setzen.
Alle Rohre und Materialien werden von AG gestellt. Der
Einbau
der Formstücke und Armaturen, die nach Werkstoff, Art
und
Nennweite aufzuführen sind, wird als Zulage vergütet.

**02.03.10 PEHD-Druckrohr DN 150**
PEHD-Druckrohr DN 150, PN 10, mit Muffenverbindung, in
Längen von 6 m verlegen und Rohre passend abschneiden.
Menge: 150,000 m

**02.03.20 Formstücke PVC/PEHD DN 150**
"Formstücke aus PVC/PEHD DN 150, PVC mit
Muffenverbindung, PE-Formstücke nur die, die nicht
verschweißt werden, z. B. EFL oder FLR.
Falls nach dieser Position abgerechnet wird, entfällt
die
Vergütung der Elektroschweißarbeiten der nachfolgenden
Positionen."
Menge: 8,000 St

**02.03.30 Elektroschweißung PEHD DN 150**
Elektro-Verschweißung für PEHD Druckrohrleitungen DN
150
einschweißen, einschließlich aller notwendigen
Materialien und
Geräte unter Einhaltung der Abkühlzeiten. Der
entsprechende
Schweißpass ist auf der Baustelle vorzuhalten.
Menge: 25,000 St

**02.03.40 Absperreinrichtungen DN 80**
Absperreinrichtungen DN 80 wie Keilflachschieber,
Absperrklappen usw. einschl. Einbaugarnitur bis zu einer
Rohrdeckung
von 2,0m aus- und einbauen.
Bei nur ausbauen oder nur einbauen reduziert sich der
Einheitspreis um 50%.
Menge: 1,000 St

**02.03.50 Absperreinrichtungen DN 150**
Absperreinrichtungen DN 150 wie Keilflachschieber,
Absperrklappen usw. einschl. Einbaugarnitur bis zu einer
Rohrdeckung
von 2,0m aus- und einbauen.
Bei nur ausbauen oder nur einbauen reduziert sich der
Einheitspreis um 50%.
Menge: 1,000 St

**02.03.60 Unterflurhydranten DN 80**
Unterflurhydranten DN 80 nach DIN 3221 entspr. den
Hydrantenrichtlinien (DVGW-Arbeitsblatt W331) nach
Angabe
des AG einschl. Sickerformteil und Einbaugarnitur bis
zu einer
Rohrdeckung von 2,0m aus- und einbauen.
Bei nur ausbauen oder nur einbauen reduziert sich der
Einheitspreis um 50%.
Menge: 1,000 St

**02.03.70 Druckprüfung bis DN 200 / 150m**
Druckprüfung gem. DVGW-Arbeitsblatt W 400-2
(Kontraktionsverfahren) der neuen verlegten Wasserleitung  bis
einschl. DN
200 und einer Länge von 85m einschl. der erforderlichen
Formteile, Maschinen, Druckschreiber und weitere
benötigte
Werkzeuge.
Druckprüfung einschl. der notwendigen Dokumentation
durchführen. Dokumentation 3-fach zur Verfügung
stellen.
Einzukalkulieren sind Aufbau, Betrieb, Demontage und
Wasserhaltung, als fertige Leistung.
Menge: 1,000 St

**02.03.80 Desinfektion / Wasserprobe bis DN 200 / 150m**
Desinfektion der neuverlegte Wasserleitung  bis
einschl. DN
200 und einer Länge von 85m, Sicherheitsausstattung und
notwendige Maschinen sind vorzuhalten.
Einzukalkulieren sind bei nicht bestandener
Wasserprobe bis
zu zwei Nachproben. Es wird bei jeder Probe eine
Referenzprobe aus dem TW-Versorgungsnetz mit entnommen.
Füllung, Desinfektion, Molchung mit Rohrmolchen in
mittlerer
Härteausführung.
Freispülung nach der Desinfektion zur Wasserprobenahme,
Wasserprobennahmen mit mikrobiologischer Untersuchung.
Ausgabe des Keimfreiheits-Nachweises.
Menge: 1,000 St

### Titel 03 Kanalbau

#### Bereich 03.01 Qualitätssicherung Kanalbau

**03.01.10 Bestandspläne**
a) Herstellen der Bestandspläne für Abwasseranlagen
nach
DIN 2425-4 sowie den nachfolgenden Vorschriften für
Hauptkanäle, Bauwerke, Hausanschlussleitungen und
Straßeneinläufe.
  Lagepläne: 1.250
  Höhenpläne: 1:500 / 50
  Bauwerke: 1:25 bzw. 1:50
Die Aufnahme der Koordinaten ist durch ein
Vermessungsbüro
durchzuführen. Die Bestandspläne sind 1fach in
Papierform
(Mindestgewicht 110g/m2) zu liefern.

b) Bestandslageplan einschl. Schachtbauwerke ist
zusätzlich
als dxf-Datei, dwg-Datei und pdf-Datei auf USB-Stick
vorzulegen - mit Angabe der Haltungsnummern,
Schachtnummern, Deckel- und Sohlhöhen, Darstellung der
Haltungen mit Fließrichtung, Angabe der Haltungslängen,
Durchmesser und Material.
Bei Sonderschachtbauwerken und Sonderbauwerken mit
vermassten Grundriss und allen erforderlichen
Schnitten mit
Angabe aller Abmessungen und Dimensionen der Bauwerke
und Bauwerksteile und den Nummern der koordinierten
Punkte.

c) Datenformate für nachstehende Dateien sind
einzureichen
auf USB-Stick als Excel-Tabelle gemäß Anlage.
Die Excel-Tabelle muss mindestens folgende Dateien und
Inhalt
enthalten:
  Schachtangaben:
Schachtnummern im Ordnungssystem der
Entsorgungsbetriebe
Wesseling, vollständige Koordinaten im in UTM des
Schachtdeckels (Mitte) oder des Schachtreferenzpunktes
einschließlich der Eckinnen- oder Eckaußenpunkte sowie
mittigen Rohranfangs- bzw. Rohrendpunkten bei
Sonderschachtbauwerken und Sonderbauwerken, Höhe des
Schachtdeckels (Mitte), Sohlhöhe des Schachtes (Mitte)
in
NHN, Schachtlänge und Schachtbreite bei Schächten
außerhalb der Norm von 1000mm Durchmesser, Schachtart,
Schachtform, Baujahr, Kanalsystem (MW, SW, RW),
Lagebezeichnung (Straße), Ortsteil, Ort und Baufirma.
  Haltungsangaben:
Haltungsnummer im Ordnungssystem der
Entsorgungsbetriebe
Wesseling, Schachtnummer_oben und
Schachtnummer_unten im Ordnungssystem der
Entsorgungsbetriebe Wesseling, Sohlhöhe_oben und
Sohlhöhe_unten in in NHN, Material, Profilart,
Profilbreite
und Profilhöhe, Baujahr, Kanalsystem (MW, SW, RW),
Lagebezeichnung (Straße), Ortsteil, Ort und Baufirma.

  Die Excel-Schacht- und Haltungstabellen sind
ebenfalls in
Tabellenform 2-fach ausgedruckt vorzulegen.

d) Sofern Versickerungsmulden für Niederschlagswasser
der
öffentlichen Flächen ausgeführt werden, so ist
vermessungstechnisch folgendes aufzunehmen:
  Rechtswerte, Hochwerte und Höhenwerte der
Versickerungsanlage (bei Mulden obere und untere Kante
der Böschung) Einlauf Rohr und Zaunanlage im
Gauß-Krüger-Koordinatensystem und im UTM.

e) Sofern Sonderschachtbauwerke und Sonderbauwerke
Maschinen- oder EMSR-Technik beinhalten, sind diese
gemeinsam mit der Bautechnik in o.g. Punkten a) und b)
in 3
zusätzlichen Ebenen darzustellen:
 1. Maschinentechnik (mit Kennlinien der Pumpen und
Pumpenbezeichnung)
 2. Steuerung
 3. DFÜ

Die Pläne und Datenträger sind Grundlage der
Schlussabnahme und sind spätestens fünf Tage vor der
Schlussabnahme dem Auftraggeber zu übergeben.
Menge: 1,000 Psch

**03.01.20 Rammsondierung (DPL) Rohrgrabenverfüllung**
Rammsonde (DPL) nach DIN 4094 ausführen.
Rammdiagramm führen.
Abgerechnet wird die Tiefe ab Ansatzpunkt.
Spitzenquerschnitt 10cm².
Endtiefe bis 5 m (mind. 1,0 m unter Kanalsohle).
Ansatzpunkt = OK Verfüllung der Leitungsgräben,
innerhalb des
Rohrgrabens, einschl. aller dadurch verursachten
Stillstandszeiten bei den Verfüllarbeiten.
Einschließlich Dokumentation und Aufmaß.
Menge: 20,000 m

**03.01.30 Einmessen der Schächte im Bauablauf**
Unmittelbar nach der Errichtung jeden Schachtes ist der
Sohlmittelpunkt des Schachtunterteilssowie
Seitenzuläufe in
Lage und Höhe im Koordinaten- und Höhensystem der
Ausführungsplanung mit Angabe der Abweichung zur
Planung
der Bauleitung schriftlich mitzuteilen. Das Aufmaß
kann durch
örtliches Aufmaß durch den AN erfolgen.

Die Mitteilung muss zeitnah für jeden Schacht
erfolgen. Die
Daten sind zu richten an:

Helmert & Bongartz GmbH
Dipl.-Ing. Helmert
helmert@hebo-ing.de

Die Abrechnung erfolgt pro Schacht.
Menge: 4,000 Stk

**03.01.40 Dichtheitsprüfung Luft Haltung DN 200 bis DN 250Luftüberdruck LD**
Dichtheitsprüfung DWA-A 139 mit Luft, als
Abnahmeprüfung,
der Haltung, Betonrohr DN 200mm bis DN 250 mmmit PEHD-
Auskleidung, im Mischwasserkanal einschl. aller
erforderlichen
Anlagen, Abdichtungen, Verankerungen und
Rohrverschlüsse,
mit Luftüberdruck, Verfahren LD. Haltungslänge bis
60,0 m
Menge: 4,000 St

**03.01.50 Dichtheitsprüfung Schacht DN 1000 Verfahren W elektr. Pegelmesssystem**
Dichtheitsprüfung DWA-A 139 mit Wasser, als
Abnahmeprüfung, des Schachtes aus Beton mit
PE-HD-Auskleidung, DN 1000, mit Zuläufen und Ablauf,
einschl.
aller erforderlichen Anlagen, Abdichtungen,
Verankerungen und
Rohrverschlüsse, Verfahren W, mit elektronischem
Pegelmesssystem, Wasser liefern und schadlos
beseitigen.
Schachttiefe bis ca. 4,5 m
Menge: 4,000 St

**03.01.60 Werksplanung Schachtaufbau**
Werksplanung der Schächte, mit Angaben aller
Aufbauteile,
unter Einhaltung der Regeln der GUV-R 177 für die
Steiggänge
Es ist eine Freigabe des AG einzuholen
Menge: 5,000 St

#### Bereich 03.02 Erdarbeiten

**03.02.10 Boden Graben Abwasserkanäle, T bis ca. 5,5 m lösen und laden Homogenbereich HB A**
Boden der Gräben und Einzel-Schachtbauwerke für
Abwasserkanäle, nach Abtrag der Oberflächenbefestigung,
Verbau wird gesondert vergütet, mit Behinderung durch
Versorgungs- und Entsorgungsleitungen.
Die Schutzanweisungen der Versorgungsunternehmen sind
zu
beachten. Kanalgraben profilgerecht herstellen und
Bodenaushub lösen, laden, Abfuhr und Deponierung werden
gesondert vergütet.
Anstehender Boden sowie Auffüllung als Tragschicht und
Forstschutzschicht.
Abrechnungsbreiten für den Bodenaushub nach DIN EN
1610.
Abrechnungstiefe: O.K. Straße bzw. Gelände bis
Ausschachtungssohle.
Homogenbereich HB A gem. beiliegende Baugrundgutachten.
Aushubtiefe bis ca. 5,50 m.
Menge: 50,000 m³

**03.02.20 Boden Graben Abwasserkanäle, T bis ca. 5,5 m lösen und laden Homogenbereich HB B**
Boden der Gräben und Einzel-Schachtbauwerke für
Abwasserkanäle, nach Abtrag der Oberflächenbefestigung,
Verbau wird gesondert vergütet, mit Behinderung durch
Versorgungs- und Entsorgungsleitungen.
Die Schutzanweisungen der Versorgungsunternehmen sind
zu
beachten. Kanalgraben profilgerecht herstellen und
Bodenaushub lösen, laden, Abfuhr und Deponierung werden
gesondert vergütet.
Anstehender Boden sowie Auffüllung als Tragschicht und
Forstschutzschicht.
Abrechnungsbreiten für den Bodenaushub nach DIN EN
1610.
Abrechnungstiefe: O.K. Straße bzw. Gelände bis
Ausschachtungssohle.
Homogenbereich HB B gem. beiliegende Baugrundgutachten.
Aushubtiefe bis ca. 5,50 m.
Menge: 50,000 m³

**03.02.30 Boden Graben Abwasserkanäle, T bis ca. 5,5 m lösen und laden Homogenbereich HB C**
Boden der Gräben und Einzel-Schachtbauwerke für
Abwasserkanäle, nach Abtrag der Oberflächenbefestigung,
Verbau wird gesondert vergütet, mit Behinderung durch
Versorgungs- und Entsorgungsleitungen.
Die Schutzanweisungen der Versorgungsunternehmen sind
zu
beachten. Kanalgraben profilgerecht herstellen und
Bodenaushub lösen, laden, Abfuhr und Deponierung werden
gesondert vergütet.
Anstehender Boden sowie Auffüllung als Tragschicht und
Forstschutzschicht.
Abrechnungsbreiten für den Bodenaushub nach DIN EN
1610.
Abrechnungstiefe: O.K. Straße bzw. Gelände bis
Ausschachtungssohle.
Homogenbereich HB C gem. beiliegende Baugrundgutachten.
Aushubtiefe bis ca. 5,50 m.
Menge: 450,000 m³

**03.02.40 Baugrubenverkleidung (Tiefe bis 4,5 m)**
Baugrubenverkleidung gemäß den statischen und
konstruktiven
Erfordernissen kraftschlüssig herstellen und vorhalten.
Einschließlich eventuell erforderliche Verankerung.
Abgerechnet wird die verkleidete Fläche aus der
Längenabwicklung in der Profilachse und der
Baugrubentiefe
von maximal 10 cm über Gelände bis zur
Baugrubensohle.
Bereich = Kanal und Bauwerke.
Verkleidung= Kammerdielenverbau, gedrückt
Verbautiefe = bis ca. 4,50 m.
Die gesamte Verkleidung muss beseitigt werden.
Der Verbau muss verformungsarm sein.
Einbau unter Beachtung des beileigenden
Baugrundgutachtens
Büro Bohné.
Einschließlich Vorlage eines statischen Nachweises
unter
Beachtung der örtlichen Verhältnisse.

Verbau für Gräben und Baugruben für Hauptkanal und
Schächte H bis 4,50 m herstellen und beseitigen.

Dielenkammerelemente in denen Kanaldielen geführt
werden,
einschließlich erforderlichen Aussteifungen (SBH
Dielenkammerelement 400 er Serie oder gleichwertig)
unter
Berücksichtigung der Arbeitsraumbreiten nach DIN 4124
und
EN 1610 herstellen und wieder beseitigen. Das
Eindrücken der
Dielen erfolgt parallel zum Aushub durch den Bagger
erschütterungsarm.
Einschließlich Holzverbau im Bereich unterhalb der
Leitungs-
und Kabelquerungen.
OK Verbau bis 10cm über OK Gelände führen.
Nach Einbau fortschreitend zurückbauen. Abgerechnet
wird
nach Verbauachse und der Höhe der Grabensohle bis max.
10
cm über Geländeoberkante.
Menge: 860,000 m2

**03.02.50 Bodenaushub (Handschachtung)**
Bodenaushub z.B. zum Aufsuchen und Freilegen von
vorhandenen, nicht bekannten Ver- und
Entsorgungsleitungen in reiner Handschachtung gemäß
Kabelschutzanweisung und Anweisung des Betreibers
ausführen. Einzukalkulieren sind ebenfalls die
Erschwernisse
bei der späteren Grabenverfüllung und Verdichtung.

Die Handschachtung für die Freilegung von
Versorgungsleitungen ist in der Position
Leitungssicherung und
Kreuzung bereits enthalten und wird nicht über diese
Position
vergütet.

Nur auf Anweisung der Bauleitung.

Homogebereich HB A und HB C gem. beiliegendem
Baugrundgutachten
Menge: 20,000 m³

**03.02.60 Gründungssohle verdichten**
Gründungssohle verdichten, gemäß beiliegendem
Baugrundgutachten
Menge: 150,000 m²

**03.02.70 Füllboden für die Leitungszone (Zul)**
Auffüllung mit Grauwacke-Split 0/8 mm,
liefern, einbauen und verdichten,
Verdichtungsgrad DPr mind. 97%
Der Einbau erfolgt gemäß "Merkblatt für
das Verfüllen von Leitungsgräben".
Einbau bis 30 cm über Rohrscheitel.
Verdichtungsgrad entsprechend den Anforderungen der
Rohrstatik, mindestens jedoch DPr  97%.
Für Kanalanlagen.
Der Einbau von Recyclingmaterial ist nicht zulässig.
Als Zulage zur Grabenverfüllung.
Menge: 110,000 m³

**03.02.80 Auffüllung liefern, einbauen und verdichten Kies-Sand-Gemisch**
Liefern von Stoffen,
als Bodenersatz,
frei Verwendungsstelle,
Kies-Sand-Gemisch
Mengenermittlung nach Aufmaß in eingebautem Zustand
und Wiegekarte.
Verfüllen und verdichten nach den Zusätzlichen
Technischen Vertragsbedingungen und Richtlinien
für Aufgrabungen in Verkehrsflächen (ZTVA-StB),
Bereich: Hauptkanäle und Bauwerke
Menge: 440,000 m³

**03.02.90 Leitungskreuzungen sichern (Nato-Pipeline)**
Leitungskreuzungen jeder Art quer oder schräg - bis 45°
- zur Baugrube oder Ausschachtung nach Anweisung und
Vorschrift des zuständigen Versorgungsbetriebes von
Hand freischachten und durchgeeignete und ausreichende
Maßnahmen sichern. Leitungsschutzeinrichtungen
aufnehmen und seitlich lagern. Nach Beendigung der
Arbeiten die Leitungen einschließlich
Schutzeinrichtungen, Warnbänder und Sandbettung wieder
herstellen. Gebündelte Versorgungsleitungen, bis zu
einer Breite von 0,50 m in Leerrohren bzw.
Kabelformsteinen, neben-, über- oder untereinander
verlegt, werden als eine Kreuzung vergütet. Die
Leistung wird anhand von Aufmaßskizzen mit Angaben zur
Lage, Anzahl, Art der Leitungen und der Bezeichnung des
jeweiligen Versorgungsunternehmens abgerechnet. Diese
Nachweise sind der Bauleitung sofort zur Anerkennung
vorzulegen. Später vorgelegte Aufmaße werden nicht
anerkannt. Die Bauleitung behält sich vor, eine
Bestätigung der Leistung seitens des zuständigen
Versorgungsunternehmens zu verlangen.
Einzurechnen sind weiterhin sämtliche Erschwernisse bei
Aushub, Verbau und Verfüllung sowie die mit der
Freilegung
verbundene Handschachtung. Dies beinhaltet auch die
Erschwernisse bei Bodenaushub und Verfüllung unterhalb
der
Versorgungsleitungen. Falls erforderlich ist hier Beton
einzubauen, der jedoch gesondert vergütet wird.
Pipeline =  bis  DN 500 mm
Leitungsbesitzer = fbg
Fernleitungsbetriebsgesellschaft mbH
Nur im Bereich des Hauptkanal.
Menge: 1,000 St

**03.02.100 Beton in kleinen Mengen**
Beton in kleinen Mengen auf besondere Anordnung des AG,
z.B. zur Verfüllung der Hohlräume o.ä. liefern und
einbauen,
einschl. evtl. erforderlicher Schalung.
Betonfestigkeitsklasse = C 12/15.
Menge: 10,000 m³

#### Bereich 03.03 Rohre, Schächte

**03.03.10 Abwasserkanal PP-MD Steckverbindung OD DN200 Graben verbaut**
*** EP-Aufgliederung gefordert
STLB-Bau 2024-10 009
Abwasserkanal aus PP-MD (Polypropylen mit mineralischen
Additiven)-Vollwandrohren DIN EN 14758-1, mit
Steckverbindung, Rohrende mit Muffe, DN/OD 200,
Verlegung
DIN EN 1610 in vorh. verbautem Graben, Bettung wird
gesondert vergütet, Ausführung gemäß Zeichnung.
Menge: 40,000 m

**03.03.20 Passtück DN 200**
Passtück als Zulage zur Vorposition herstellen.
Verschnitt ist
einzurechnen
Menge: 2,000 St

**03.03.30 Gelenkstück DN 200**
Gelenkstücke für Schachtanbindung als Zulage zur
Vorposition
herstellen.
Menge: 4,000 St

**03.03.40 Abwasserkanal PP-MD Steckverbindung OD DN250 Graben verbaut**
*** EP-Aufgliederung gefordert
STLB-Bau 2024-10 009
Abwasserkanal aus PP-MD (Polypropylen mit mineralischen
Additiven)-Vollwandrohren DIN EN 14758-1, mit
Steckverbindung, Rohrende mit Muffe, DN/OD 250,
Verlegung
DIN EN 1610 in vorh. verbautem Graben, Bettung wird
gesondert vergütet, Ausführung gemäß Zeichnung.
Menge: 65,000 m

**03.03.50 Passtück DN 250**
Passtück als Zulage zur Vorposition herstellen.
Verschnitt ist
einzurechnen
Menge: 2,000 St

**03.03.60 Gelenkstück DN 250**
Gelenkstücke für Schachtanbindung als Zulage zur
Vorposition
herstellen.
Menge: 4,000 St

**03.03.70 Abzweig PP-MD Abwasserkanal DN250/200 ZUL**
Abzweig DN 250/200, 90° aus PP-MD (Polypropylen mit
mineralischen Additiven) DIN EN 14758-1, für
Abwasserkanal,
Steckverbindung, Rohrende mit Muffe, DN 250, Ausführung
gemäß Zeichnung.
Als Zulage zur Rohrverlegung.
Menge: 3,000 St

**03.03.80 Kernbohrung in Rohrwandung herstellen**
Kernbohrung im Bohrdurchmesser entsprechend dem
gewählten Abdichtungselement herstellen, z.B. DN 400
mm.
Kerbohrung in bestehendes Stahlbetonrohr
(Stauraumkanal),
Wandstärke 20 cm.
Mehrwandstärke wird separat vergütet. Bohrkern bergen
und
entsorgen. Abgerechnet wird die dicke der durchbohrten
Außenwand. Einschließlich Herstellung aller
Besfestigungen
Baubehelfe und Widerlager.
Menge: 1,000 St

**03.03.90 Zulage für größere Bohrtiefe**
Zulage zur Vorposition bei größerer Bohrtiefe.
Abgerechnet wird
die über 20 cm hinausgehende Bohrtiefe aufgrund
größerer
Bauwerkswandstärke.
Menge: 20,000 cm

**03.03.100 Dichtungseinsatz zur Abdichtung von Durchdringungen mit Rohren, dicht gegen drückendes Wasser, in Kernbohrung**
Dichtungseinsatz als nichtgeteilte Dichtung, mit
asymmetrisch
profilierten Stahlringen in Edelstahl 1.4571/1.4404
(V4A),
Dichtigkeit gegen drückendes Wasser, gasdicht,
wartungsfreie
Ausführung (kein Nachspannen erforderlich), einschl.
Kernbohrungsversiegelung, Außendurchmesser der
Medienleitung 250mm liefern und nach Einbauanleitung
des
Herstellers montieren.
Menge: 1,000 St

**03.03.110 Schacht Beton-/Stahlbetonfertigteile DN1000**
Schacht aus Beton-/Stahlbetonfertigteilen DIN EN 1917,
DIN V
4034-1, Typ 2, rund, DN 1000, mit Schachtunterteil,
Schachtringen/Schachtrohr, Schachthals DN 1000/625,
Bauteilverbindung mit Dichtringen aus Elastomeren DIN
EN
681-1 und DIN 4060 als Kompressionsdichtung, Dichtringe
werkseitig fest eingebaut, gleichmäßige
Lastübertragung durch
mitgelieferten Lastübertragungsring, einläufiger
Steigeisengang
mit Steigbügeln DIN 19555, aus nichtrostendem Stahl,
kunststoffummantelt, Steigmaß 250 mm, Gerinne und
Auftritt
ausgekleidet mit Hartestrich, Auftritt in Scheitelhöhe,
Anschlüsse für gelenkige Einbindung der Zu- und
Abläufe mit
Muffe, Zu- und Ablauf für Rohre aus PP, DN 200 bis DN
250
gemäß Zeichnung, Gerinneführung nach ATV-DVWK A 157, ,
lichte Schachttiefe bis 2,6 m bis 3,3 m.
Menge: 3,000 St

**03.03.120 Schacht Beton-/Stahlbetonfertigteile DN1200**
Schacht aus Beton-/Stahlbetonfertigteilen DIN EN 1917,
DIN V
4034-1, Typ 2, rund, DN 1200, mit Schachtunterteil,
Schachtringen/Schachtrohr, Schachthals DN 1200/625,
Bauteilverbindung mit Dichtringen aus Elastomeren DIN
EN
681-1 und DIN 4060 als Kompressionsdichtung, Dichtringe
werkseitig fest eingebaut, gleichmäßige
Lastübertragung durch
mitgelieferten Lastübertragungsring, einläufiger
Steigeisengang
mit Steigbügeln DIN 19555, aus nichtrostendem Stahl,
kunststoffummantelt, Steigmaß 250 mm, Gerinne und
Auftritt
ausgekleidet mit Hartestrich, Auftritt in Scheitelhöhe,
Anschlüsse für gelenkige Einbindung der Zu- und
Abläufe mit
Muffe, Zu- und Ablauf für Rohre aus PP, DN 250 gemäß
Zeichnung, Gerinneführung nach ATV-DVWK A 157, , lichte
Schachttiefe rd. 4,8 m.
Zulauf mit innenliegendem Untersturz, Trichter Preco
T300 oder
glw. Untersturz DN 150, inkl. Rohrbögen und
Halterungen aus
nichtrostendem Stahl.
Menge: 1,000 St

**03.03.130 Schacht anpassen**
Kanalschacht DN 1000 aus Betonfertigteilen anpassen.
Schachtabdeckung, Ausgleischsringe, Schachthals
(Bauhöhe
600 mm), Schachtring (Bauhöhe 500 mm), mit einläufigem
Steigeisengang ausbauen, anfallende Stoffe entsorgen.

Schachthals passend zum vorhandenen Schachtunterteil
liefern
und einbauen.
Fertigteile (Schachthals), SH-M,
DIN EN 1917/ DIN 4034-1 Typ 2;
Vorgefertigte Teile verlegen bzw. versetzen, für
Schachtbauwerke von Abwasserkanälen. Bedingungen für
Lieferung und Prüfung der vorgefertigten Teile nach
DIN 4034.
Es sind Abstandhalter für die Schachtleitern
vorzusehen, gem.
Herstellenangaben der Schachtleiter, Abstand 150 mm
Die Hersteller und FBS-Richtlinien sind bei Lieferung,
Lagerung
und Einbau zu berücksichtigen.
Dichtung = Forsheda oder gleichw. (passend zum
vorhandenen
Schachtunterteil)
Durchmesser = 1000/625 mm.
Wandstärke = (min.) 120 mm
Bauteilhöhe = 850 mm
Material = Beton C40/50 mit HS-Zement

Ausführung nach Abtrag der Oberflächenbefestigung.
Sämtliche
Erdarbeiten zur Freilegung und Wiederverfüllung der
Baugrube,
inkl. Reinigung in Handarbeit, sind einzurechnen.
Menge: 1,000 St

**03.03.140 Schachtleiter Edelstahl- Holmprofil 40x20, L = 1,00 m bis 1,99 m**
Schachtleiter Edelstahl- Holmprofil 40x20,
Korrosionsbeständige Steigleiter aus Edelstahl 1.4301
Sprossen: gelochtes U- Profil 30x30mm, tritt- und
rutschsicher durch Lochung
Steigmaß: 280 mm, lichte Breite 300 mm
einschl. Befestigungsmaterial für runde Schachtwände
mit 150 mm Wandabstand
Eintrittshöhe unter Deckel 300 mm
liefern und einbauen
Planunterlagen und inkl. örtlichem Aufmaß durch den AN
Leiterlänge 1,00 m bis 1,99 m
Menge: 1,000 St

**03.03.150 Betonausgleichsring AR-V**
Vorgefertigte Betonausgleichsringnach DIN 4034 liefern
und
einbauen einschl. aller Abdichtungsarbeiten und der
Vermörtelung mit MG III nach DIN 1053 und mit
Dichtungsband
nach DIN 4062 abdichten.
AR-V der Abmessungen 800 x 40 mm bis 625 x 100 mm
einbauen.
Hinweis: Es dürfen in einem Schacht nur maximal 3
Ausgleichsringe mit einer Gesamthöhe von 24 cm
eingebaut werden.
Menge: 8,000 St

**03.03.160 Schachtabdeckund BeGu LW 625**
Schachtabdeckung, mit PEWEPREN Einlage,
Klasse D 400, entsprechend DIN EN 124, LW. 625
mit Lüftungsöffnungen, aus Gußeisen mit Betonfüllung
(BeGu)
lichte Weite Ø 625 mm
Rahmen aus Gusseisen mit Beton, rund,
mit 4 Taschen zum Einhängen eines Schmutzfängers,
mit formschlüssig gesicherter PEWEPREN-Einlage, Nut für
Einlage mechanisch bearbeitet.
Menge: 3,000 St

**03.03.170 Schachtabdeckung BeGu DN 625, quadratischer Rahmen**
ACO Schachtabdeckung Duropren, mit DUROPREN Einlage,
Klasse D 400, entsprechend DIN EN 124-2 und DIN 1229,
LW.
605, Rahmen quadratisch BH 125, mit BEGU-Deckel DIN
19584-2,
mit Lüftungsöffnungen
Schachtabdeckung Duropren
Klasse D 400
entsprechend DIN EN 124-2 und DIN 1229
gemäß den Anforderungen der Gütesicherung nach RAL-GZ
692
(aufrufbar unter "www.get-guete.de") - Der Nachweis
kann
insbesondere durch den Besitz des entsprechenden
RAL-Gütezeichens oder gleichwertig geführt werden,
mit einbau- und fahrtrichtungsunabhängiger rutschfester
Oberfläche
lichte Weite Ø 605 mm,
Bauhöhe 125 mm
ohne Scharnier
BEGU-Rahmen, hochziehbar, quadratisch,
mit integrierter Aufnahme für Einstieghilfe
entsprechend DIN
19572,
mit 4 Taschen zum Einhängen eines Schmutzfängers
nach DIN 1221,
mit formschlüssig gesicherter PEWEPREN-Einlage, Nut für
Einlage mechanisch bearbeitet,
kompatibel zu Deckel DIN 19584
BEGU-Deckel aus Gusseisen mit Betonfüllung gemäß DIN
19584-2, Gewicht ca. 89 kg,
Auflagefläche mechanisch bearbeitet,
mit dämpfender Einlage PEWEPREN,
Gewicht ca. 210 kg
mit Lüftungsöffnungen
Lüftungsquerschnitt 182 cm²
Menge: 2,000 St

**03.03.180 Schmutzfänger Form F**
STLB-Bau 2014-10 009
Schmutzfänger DIN 1221 Form F für Schachtabdeckung,
Ausführung gemäß Zeichnung.
Menge: 5,000 St

### Titel 04 Wasserversorgung

#### Bereich 04.01 Allgemeine Arbeiten

**04.01.10 Baustelleneinrichtung (Anteil Wasserversorgung)**
Baustelleneinrichtung, -vorhalten und räumen.
Einrichtung der Baustelle mit allen für den Baubetrieb
notwendigen Anlagen, Vorhalten, Unterhalten und Räumen
dieser Einrichtung.

Die Baustelleneinrichtung wird wie folgt bezahlt:
- 10,00 % mit der 1. Abschlagszahlung.
- 80,00 % mit Baufortschritt.
- 10,00 % mit der Schlußrechnung.

Es ist u. a. einzurechnen:
Herrichten und Unterhalten der Lagerplätze, deren Zu-
und Abfahrtswege sowie der Gehwege von den Baubüros,
Bauhütten und dergleichen zu den öffentlichen
Verkehrsflächen einschließlich der Treppen,
Leitergänge, Stege, Sicherheitsgeländer und dergleichen
im gesamten Baustellenbereich. Herstellen und
Unterhalten und Rückbauen der Versorgungs- und
Entsorgungsanschlüsse, sowie des Baubüros.

Einzurechnen ist die Bewachung der Baustelle - auch
während der arbeitsfreien Zeit - innerhalb der gesamten
Bauzeit.
Einzurechnen ist die Gestellung eines Baucontainers
auch zur
mitverwendung des Bauherrn und der Bauüberwachung für
Baubesprechungen, einschließlich Beheizung,
Beleuchtung und
mindestens wöchentliche Reinigung.
Einzurechnen ist, das Mülltonnen betroffener Anlieger
am
Abholtag zu einem Abholort zu transportieren, und nach
der
Leerung wieder zum Anlieger zurück zu transportieren
sind.
Einzurechnen sind Behinderungen aus der gleichzeitigen
Ausführung unterschiedlicher Firmen und Gewerke im
Baufeld,
insbesondere die Verlegung von Versorgungsleitungen
durch
die Versorgunsträger und deren beauftragte Unternehmen.
Einzurechnen ist die Zusammenstellung der
Dokumentationsunterlagen gemäß B+E
Menge: 1,000 Psch

**04.01.20 Zufahrtswege reinigen (Anteil Wasserversorgung)**
Reinigen der Zu- und Abfahrtswege der Baustelle, sowie
der befestigten Flächen innerhalb der Baustelle mit
Nasskehrmaschine. Reinigung bei der Durchführung  von
Erdarbeiten oder Materialtransporten arbeitstäglich,
mindestens jedoch wöchentlich, vor dem Wochenende,
sowie vor Feiertagen.
Menge: 1,000 Psch

**04.01.30 Verkehrssicherung (Anteil Wasserversorgung)**
Einrichtungen zur Verkehrssicherung
und Verkehrsregelung nach StVO,
unter Einhaltung der
- ZTV - SA 97
- DIN 18299, Ziff. 4.2.6 und 4.2.7,
für Baustellen, unter Aufrechterhaltung des Verkehrs,
planen,
beantragen, aufbauen, ständig unterhalten, betreiben,
soweit
erforderlich umsetzen und abbauen.
inkl. sämtlicher Genehmigungskosten.
Menge: 1,000 Psch

**04.01.40 Absperrschranke (VZ 600) inkl. Füße u. Beleuchtung (3 x gelb oder 5 x rot)**
Absperrschranke  (VZ  600)  inkl.  Füße  u.
Beleuchtung  (3 x gelb oder 5 x rot)
liefern,  abladen, aufstellen, vorhalten
u. abbauen, und wieder aufladen. Inkl. Wartung und
Betrieb,
inkl. Batariewechsel in der Beleuchtung. Nur auf
Anweisung der
Bauleitung, einschl. Transport u. Abfuhr
Menge: 10,000 St

**04.01.50 Bauzaun (2,0 m)**
Bauzaun aus Drahtgitterelementen mit Betonsockeln
auf befestigtem oder unbefestigtem Untergrund
aufstellen, für die Dauer der vertraglichen
Ausführungsfrist vorhalten und beseitigen.
Die Zaunelemente müssen miteinander verschraubt sein.
Bauzaunhöhe= 2,00 m
Menge: 25,000 m

**04.01.60 Straßen- und Hilfsbrücken (B=3,5m)**
Überfahrten für PKW und LKW über den Rohrgräben
herstellen und nach den Vorschriften der
Tiefbauberufsgenossenschaft und der Landesbauordnung NW
vorhalten, herstellen, unterhalten und wieder
entfernen.
Überfahrtenbreite  =  3,50 m
Grabenbreite  =  bis 1,50 m
Nachweis für  SLW 60
Nur auf Anweisung der Bauleitung

Ein während der Bauarbeiten notwendiges Auf- und
Abdecken
der Baugruben wird nicht gesondert vergütet und ist in
den
Einheitspreis einzurechnen.
Menge: 1,000 St

**04.01.70 Absteckung**
Absteckung aller für die Errichtung der Wasserleitung
erforderlichen Punkte, abgestimmt auf den Endausbau
Für Hauptachsen, Anschlussleitungen etc.

Vorhaltung der Grenzen und Achsen für die Versorger und
Vermessung der Lage der Leitungen durch den AN im
Rahmen
der Bauausführung.

Durch den AN sind für die Versorger die Straßengrenzen
als
Schnurgerüst vorzuhalten. Der AN ist für die
Einhaltung der
Lage der Versorgunsgleitungen sowie der
Schieberelemente
verantwortlich. Er stellt hierfür den
Versorgungsgraben und
kontrolliert die Lage der Leitungen vor dem Einsanden.
Der AN
stellt im Rahmen seiner zu erbringenden
Vermessungleistung
sicher, dass Schieber und Kappen sowie Hydranten nicht
in
Bordsteine oder Rinnen einkragen. Im Falle des
Einkragens von
Schieberelementen in Rinnen oder Bordsteine erfolgt die
Umverlegung der Versorgungsleitungen durch den AN.

Der AG/ Bauleitung ist über den Abstimmungs- und
Sachstand
schriftlich zu informieren und auf dem Laufenden
zuhalten.

Einschließlich Vermessungsleistung, liefern und
sichern der
Absteckzeichen sowie Vorhalten der Meßgeräte.
Ausführung in Teilabschnitten, entsprechend
Baufortschritt
Menge: 1,000 Psch

**04.01.80 Absteckung Hydranten**
Absteckung der Höhe des Versorgergrabens im Bereich der
Hydranten, entsprechend der Regelquerschnitte
Versorger,
inkl. Ableiten der Sollhöhe NHN aus dem Deckenhöhenplan
Einschließlich Vermessungsleistung, liefern und
sichern der
Absteckzeichen sowie Vorhalten der Meßgeräte.
einschl. Dokumentation der tatsächlichen Grabenhöhe in
einem
Protokoll DIN A4 für jeden Hydranten, mit Deckenhöhe,
Solltiefe, tatsächliche NHN- Höhe
Ausführung in Teilabschnitten, entsprechend
Baufortschritt
Menge: 1,000 Stk

#### Bereich 04.02 Erdarbeiten

**04.02.10 Boden Graben Versorgungsltg. lösen laden**
Boden der Gräben für Versorgungsleitungen entsprechend
den
Profilen lt. "Lageplan Versorgung" lösen und abfahren.
Homogenbereich A, B und C gem. beiliegendem
Bodengutachten, bzw. Natursteinschotter des
Straßenaufbaus,
nach Abtrag der Oberflächenbefestigung, mit senkrechten
Wänden, mit Behinderung durch Versorgungs- und
Entsorgungsleitungen, profilgerecht lösen, laden oder
seitlich
lagern. Boden bzw. Natursteinschotter zum Wiedereinbau
separieren.
Abfuhr und Entsorgung werden gesondert vergütet.
Einschließlich Herstellung Planum und Zwischenplanum
gemäß
Planunterlagen.
Für Hauptleitungen und Anschlussleitungen
Menge: 80,000 m3

**04.02.20 Kopflöcher Versorgungsltg. lösen laden**
Boden der Kopflöcher für Anschlüsse an bestehendes
Netz der
Versorgungsleitungen als Kopfloch, Homogenbereich A, B
und
C gem. beiliegendem Bodengutachten, nach Abtrag der
Oberflächenbefestigung, mit geraden Wänden, mit
Behinderung
durch Versorgungs- und Entsorgungsleitungen,
Abmessungen
nach Angabe des Auftraggebers, profilgerecht lösen,
laden,
teilweise in Handschachtung, einschließlich aufsuchen,
freilegen und sichern der vorhandenen
Versorgungsleitung.
Abfuhr und Deponierung werden gesondert vergütet.
Evtl. erforderlich werdender Verbau (Saumbohle im
oberen
Grabenbereich) wird nicht gesondert vergütet.
Menge: 5,000 m3

**04.02.30 Grabenverfüllung Versorgungsleitungen**
Kies-Sand-Gemisch einbauen und verdichten
als Ersatz für ungeeigneten Füllboden für den
Versorgungsleitungsgraben
Das Material muss frostsicher und verdichtungsfähig
sein.
Die Abrechnung erfolgt nach amtl. Wiegescheinen des
Lieferanten.
Verdichtungsgrad DPr mind. 97%
Schichtdicke beim Einbau maximal 30 cm
Menge: 30,000 m³

**04.02.40 Grubensand 0/5 mm für die Leitungszone**
Grubensand, Körnung 0/5 mm liefern und einbauen und
verdichten gemäß "Merkblatt für das Verfüllen von
Leitungsgräben".
Der Sand ist in mehreren Lagen und zur Umhüllung der
Versorgungsleitungen einzubauen, inkl. der
Erschwernisse des
Einbaus unter den Leitungen
Einbau bis 30 cm über Versorgungsleitungen.
Menge: 40,000 m³

**04.02.50 Natursteinschotter Wiedereinbauen**
Vorh. seitlich gelagerten Natursteinschotter aus
Grabenaushub
wie vorgefunden Lagenweise wieder einbauen und
verdichten
Ev2 = 150 MPa
Mit Behinderung durch eingebaute Armaturen der
Versorgungsleitungen.
Menge: 10,000 m³

**04.02.60 Warnband verlegen**
Warnband liefern und auf einem herzustellenden
Zwischenplanum oberhalb der Versorgungsleitungen
verlegen,
einschl. aller Nebenarbeiten.
Menge: 85,000 m

**04.02.70 Straßenkappen einbauen**
Bauseits gelieferte Straßenkappen sowie Trag- und
Umrandungsplatten lage- und höhengerecht einbauen.
Menge: 3,000 St

**04.02.80 Schieberkappe**
Gusseiserne höhenverstellbare Schieber-Straßenkappe mit
dämpfender Einlage DIN 4056-W1, DVGW geprüft nach DIN
3580 mit Kunststoff-Tragplatte
Menge: 2,000 Stk

**04.02.90 Hydrantenkappe**
Gusseiserne höhenverstellbare Hydranten-Straßenkappe
mit
dämpfender Einlage DIN 4055-U80, DVGW geprüft nach DIN
3580 mit Kunststoff-Tragplatte
Menge: 1,000 Stk

#### Bereich 04.03 Rohrbau

*Hinweis*
Die Verlegung kann nur durch ein Unternehmen erfolgen,
welches nach DVGW Arbeitsblatt 301 zugelassen ist.

*Hinweis*
In die Einheitspreise sind folgende Leistungen
einzurechnen:
Breite, Ebenmäßigkeit und Gefälle der Grabensohle
prüfen,
Rohre und Rohrleitungsteile vom Lager in der Brühler
Str.
abholen, laden an die Verwendungsstelle befördern, in
den
Graben einlassen, die Rohrverbindungen herstellen, die
Rohre
sorgfältig unterstopfen, durch seitliches Beistampfen
festlegen
und gegen Aufschwimmen sowie für die Druckprüfung
ausreichend sichern, Eindecken der Rohrleitung
oberhalb der
Sandummantelung  mit geeignetem Boden lagenweise
verfüllen, verdichten sowie die Überwachung der
Arbeiten.
Die Führung klarer und verständlicher
Rohrleitungsverzeichnisse und Ausführungsskizzen
entsprechend DIN 2425 sind Bestandteil der
Ausführungsarbeiten, diese sind unmittelbar nach der
Fertigstellung einzureichen.
Da die Sandummantelung bei den Erdarbeiten einzurechen
ist,
ist vor der Verlegung, falls die Erdarbeiten nicht
durch den
Rohrverleger selbst getätigt wurden, die Sandbettung zu
prüfen. Es dürfen keine Rohre verlegt werden, wenn das
Sandbett nicht in Ordnung ist. Der AG ist darüber
unverzüglich
in Kenntnis zu setzen.
Alle Rohre und Materialien werden von AG gestellt. Der
Einbau
der Formstücke und Armaturen, die nach Werkstoff, Art
und
Nennweite aufzuführen sind, wird als Zulage vergütet.

**04.03.10 Kabelschutzrohre DN 75 und DN 100**
PVC-Kabelschutzrohre DN 75 bzw. DN 100 mit
Muffenverbindungen in Längen von 1 m bzw. 6 m, als
Rollenware ohne Muffe für PE-Hausanschussleitungen zu
verwenden, einschl. passend abschneiden und Zugdraht
nach
Erfordernis einziehen.
Menge: 5,000 m

**04.03.20 PEHD-Druckrohr DN 20 bis DN 50**
PEHD-Druckrohr NW 20 - 50 von der Rolle (100 m),
Verbindungen mit Schweißmuffen herstellen, verlegen und
Rohre passend abschneiden.
Die Verschweißung wird separat gezahlt und ist nicht
in diese
Position einzurechnen.
Menge: 5,000 m

**04.03.30 PEHD-Druckrohr DN 100 / OD 110**
Menge: 85,000 m

**04.03.40 Formstücke PVC/PEHD DN 100**
"Formstücke aus PVC/PEHD DN 100, PVC mit
Muffenverbindung, PE-Formstücke nur die, die nicht
verschweißt werden, z. B. EFL oder FLR.
Falls nach dieser Position abgerechnet wird, entfällt
die
Vergütung der Elektroschweißarbeiten der nachfolgenden
Positionen."
Menge: 4,000 St

**04.03.50 Elektroschweißung PEHD OD 50**
Elektro-Verschweißung für PEHD Druckrohrleitungen OD 50
einschweißen, einschließlich aller notwendigen
Materialien und
Geräte unter Einhaltung der Abkühlzeiten. Der
entsprechende
Schweißpass ist auf der Baustelle vorzuhalten.
Menge: 2,000 St

**04.03.60 Elektroschweißung PEHD OD 63**
Elektro-Verschweißung für PEHD Druckrohrleitungen OD 63
einschweißen, einschließlich aller notwendigen
Materialien und
Geräte unter Einhaltung der Abkühlzeiten. Der
entsprechende
Schweißpass ist auf der Baustelle vorzuhalten.
Menge: 2,000 St

**04.03.70 Elektroschweißung PEHD OD 110**
Elektro-Verschweißung für PEHD Druckrohrleitungen OD
110
einschweißen, einschließlich aller notwendigen
Materialien und
Geräte unter Einhaltung der Abkühlzeiten. Der
entsprechende
Schweißpass ist auf der Baustelle vorzuhalten.
Menge: 10,000 St

**04.03.80 Absperreinrichtungen DN 80**
"Absperreinrichtungen DN 80 wie Keilflachschieber,
Absperrklappen usw. einschl. Einbaugarnitur bis zu einer
Rohrdeckung
von 2,0m aus- und einbauen.
Bei nur ausbauen oder nur einbauen reduziert sich der
Einheitspreis um 50%."
Menge: 1,000 St

**04.03.90 Absperreinrichtungen DN 100**
"Absperreinrichtungen DN 100 wie Keilflachschieber,
Absperrklappen usw. einschl. Einbaugarnitur bis zu einer
Rohrdeckung
von 2,0m aus- und einbauen.
Bei nur ausbauen oder nur einbauen reduziert sich der
Einheitspreis um 50%."
Menge: 1,000 St

**04.03.100 Unterflurhydranten DN 80**
"Unterflurhydranten DN 80 nach DIN 3221 entspr. den
Hydrantenrichtlinien (DVGW-Arbeitsblatt W331) nach
Angabe
des AG einschl. Sickerformteil und Einbaugarnitur bis
zu einer
Rohrdeckung von 2,0m aus- und einbauen.
Bei nur ausbauen oder nur einbauen reduziert sich der
Einheitspreis um 50%."
Menge: 1,000 St

**04.03.110 Druckprüfung bis DN 200 / 85m**
"Druckprüfung gem. DVGW-Arbeitsblatt W 400-2
(Kontraktions- verfahren) der neuen verlegten
Wasserleitung
bis einschl. DN 200 und einer Länge von 85m einschl.
der
erforderlichen Formteile, Maschinen, Druckschreiber und
weitere benötigte Werkzeuge.
Druckprüfung einschl. der notwendigen Dokumentation
durchführen. Dokumentation 3-fach zur Verfügung
stellen.
Einzukalkulieren sind Aufbau, Betrieb, Demontage und
Wasserhaltung, als fertige Leistung."
Menge: 1,000 St

**04.03.120 Desinfektion / Wasserprobe bis DN 200 / 85m**
"Desinfektion der neuverlegte Wasserleitung  bis
einschl. DN
200 und einer Länge von 85m, Sicherheitsausstattung und
notwendige Maschinen sind vorzuhalten.
Einzukalkulieren sind bei nicht bestandener
Wasserprobe bis
zu zwei Nachproben. Es wird bei jeder Probe eine
Referenzprobe aus dem TW-Versorgungsnetz mit entnommen.
Füllung, Desinfektion, Molchung mit Rohrmolchen in
mittlerer
Härteausführung.
Freispülung nach der Desinfektion zur Wasserprobenahme,
Wasserprobennahmen mit mikrobiologischer Untersuchung.
Ausgabe des Keimfreiheits-Nachweises."
Menge: 1,000 St

#### Bereich 04.04 Tagelohnarbeiten

*Hinweis*
Nachstehend aufgeführte Positionen gelten für Arbeiten
und für
die Gestellung von Personal, Maschinen und Geräten,
die nicht
nach den Leistungspositionen abgerechnet werden können.
Sie können nur auf Anordnung des AG in Ansatz gebracht
werden. Die Arbeitszeit beginnt und endet am
Einsatzort. Für
die Überstundenvergütung gelten die mit dem AG
vereinbarten
Regelungen. Die normale Arbeitszeit des AG ist Montag
bis
Freitag von 07:00 Uhr bis 19:00 Uhr.
Die Auslösevergütung ist in den Sätzen für die
Normalstundenvergütung enthalten. Sonderqualifikation
wird
nur auf ausdrückliche Anforderung einer Solchen durch
den
AG vergütet.
In den Lohnkosten Rohrbau sind folgende Lohnanteile
enthalten:

1.) Reine Lohnkosten:  .............%

2.) Lohngebundene Kosten:  .............%

3.) Allgemeine Geschäftskosten:  .............%

Summe:  100 %"

**04.04.10 Rohrnetzmeister**
Gestellung eines Rohrnetzmeisters einschl. aller
Zuschläge.
Menge: 1,000 h

**04.04.20 Rohrnetzmonteur**
Gestellung eines Rohrnetzmonteurs einschl. aller
Zuschläge.
Menge: 1,000 h

**04.04.30 Facharbeiter**
Gestellung eines Facharbeiters einschl. aller
Zuschläge.
Menge: 1,000 h

*Hinweis*

**04.04.40 PE-HD-Schweißgerät**
Gestellung eines Schweißgerätes zum Verschweißen von
PE-HD-Schweißfittungs einschl. Energielieferung und
Bedienung.
Menge: 2,000 h

**04.04.50 Pumpenaggregat, 15 l/sec, mit Bedienung.**
Menge: 3,000 h

### Titel 05 Straßenentwässerung

#### Bereich 05.01 Anschlussleitungen

**05.01.10 Graben für Anschlussleitungen**
Graben für Anschlussleitungen für Sinkkästen.
Boden gemäß beiliegendem Baugrundgutachten, HB A, HB B,
HBC.
Der Graben hat eine mittl. Tiefe von 1,5 m, maximale
Tiefe von
2,5 m und ist profilgerecht mit Verbau gem. DIN EN 1610
auszuheben,
Verdrängten Boden und/oder überschüssigen Boden laden
und
abfahren, die Entsorgung wird gesondert vergütet.
Vorhandenes Altrohr aufnehmen und entsorgen.
Nach der Rohrverlegung ist zunächst das Rohr min. 30 cm
stark mit Sand zu umhüllen und der Graben anschließend
mit Kiessand lagenweise zu verfüllen und zu verdichten.
Abgerechnet wird max. die Rohrleitungslänge ohne die
zusätzlich erforderlich werdenden Kopflöcher und
Arbeitsräume.
Leitung in mehreren Teilabschnitten.
Nach der Verdichtung muß ein Tragfähigkeitswert Ev2 =
45 MN/m² erreicht werden.
Ev2/Ev1 < 2,2.
Menge: 60,000 m

**05.01.20 PP DN 160**
Kanalrohre DN/OD 160 aus Polypropylen (PP)
wandverstärkt, glattwandig mit werksseitig eingelegter
Lippendichtung.
Die Rohre und Formstücke werden gem. DIN EN 1852
hergestellt und entsprechen der allgemeinen
Güteanforderung der DIN 8078 sowie DIN EN 476.
Nennsteifigkeit min. SN 8.
Rohre mit unterschiedlicher Länge, mit Muffe und
Spitzende, inkl. Dichtung nach DIN 4060, frei Baustelle
(befahrbare Straße) liefern, abladen, zur
Verwendungsstelle transportieren und unter Beachtung
der Einbauvorschriften des Herstellerwerkes
bedingungsgemäß verlegen. Für den statischen Nachweis
gelten Dammbedingungen, das Regelfahrzeug SLW 60, eine
minimale Erdüberdeckung von 1,0 m, eine maximale
Erdüberdeckung von '4,0 ' m und ein Sicherheitsfaktor
von 2,5.
Einschließlich sämtlicher Formstücke.
Menge: 55,000 m

**05.01.30 PP DN 200**
Kanalrohre DN/OD 200 aus Polypropylen (PP)
wandverstärkt, glattwandig mit werksseitig eingelegter
Lippendichtung.
Die Rohre und Formstücke werden gem. DIN EN 1852
hergestellt und entsprechen der allgemeinen
Güteanforderung der DIN 8078 sowie DIN EN 476.
Nennsteifigkeit min. SN 8.
Rohre mit unterschiedlicher Länge, mit Muffe und
Spitzende, inkl. Dichtung nach DIN 4060, frei Baustelle
(befahrbare Straße) liefern, abladen, zur
Verwendungsstelle transportieren und unter Beachtung
der Einbauvorschriften des Herstellerwerkes
bedingungsgemäß verlegen. Für den statischen Nachweis
gelten Dammbedingungen, das Regelfahrzeug SLW 60, eine
minimale Erdüberdeckung von 1,0 m, eine maximale
Erdüberdeckung von '7,0 ' m und ein Sicherheitsfaktor
von 2,5.
Einschließlich sämtlicher Formstücke, auch Abzweig zur
Aufteilung auf 2 Anschlüsse DN 160.
Menge: 5,000 m

**05.01.40 Anschluss herstellen**
Vorhandenes Rohrende, Sattel- oder Anschlusstück in
Handarbeit freilegen, als Zulage zur Grabenposition,
Reinigen,
fluchtgerecht trennen,  Rohrleitung anschließen, für
PP-Rohr
DN 160 oder DN 200. Inkl. Form- und Übergangsstück von
PP-Rohr auf Altrohr anderer Rohrmaterialien, z.B. Stz
o.ä.
Menge: 8,000 St

#### Bereich 05.02 Einläufe

**05.02.10 Straßenablauf einbauen (Trockenschlamm)**
Straßenablauf aus Betonfertigteilen nach DIN 4052 ohne
Aufsatz mit Eimer liefern und einbauen.
Fugen mit Mörtel MG III nach DIN 1053 dicht füllen und
glattstreichen.
Anschluss an Anschlussleitung DN 160, einschließlich
Lieferung und Einbau aller erforderlichen Formteile.
Einschließlich Betonfundament, einschließlich aller
Erd- und
Verfüllarbeiten.
Menge: 9,000 St

*Hinweis*
Die Aufsätze im Bereich der Kasseler Sonderborde sind
im Titel
Bordsteine ausgeschrieben.

**05.02.20 Aufsatz für Straßenablauf 300x500**
Aufsatz für Strassenablauf.DIN EN 124/DIN 1229, Klasse
D, liefern, auf planmäßige Höhe aufsetzen. Fuge
zwischen den Fertigteilen mit Mörtel MG III verfüllen
und glattstreichen.
System:  Multitop
Abmessungen:  300 x 500 mm
Schlitzweite:  30 mm
Menge: 6,000 St

### Titel 06 Oberflächen

#### Bereich 06.01 Aushub

**06.01.10 Bodenaushub (Handschachtung)**
Bodenaushub z.B. zum Aufsuchen und Freilegen von
vorhandenen, nicht bekannten Ver- und
Entsorgungsleitungen in reiner Handschachtung gemäß
Kabelschutzanweisung und Anweisung des Betreibers
ausführen. Einzukalkulieren sind ebenfalls die
Erschwernisse
bei der späteren Grabenverfüllung und Verdichtung.

Die Handschachtung für die Freilegung von
Versorgungsleitungen ist in der Position
Leitungssicherung und
Kreuzung bereits enthalten und wird nicht über diese
Position
vergütet.

Nur auf Anweisung der Bauleitung.

Homogebereich A und B gem. beiliegendem
Baugrundgutachten
Menge: 50,000 m³

**06.01.20 Suchgraben**
Suchgraben zum Aufsuchen von bekannten und unbekannten
Versorgungsleitungen, nach Abtrag der
Oberflächenbefestigung. Ausführung in Handarbeit.
Baugrube wieder verfüllen, lagenweise verdichten, inkl.
Herstellung der Sandummantelung der vorgefundenen
Leitungen.

Nur auf Anweisung der Bauleitung.

Homogebereich A und B gem. beiliegendem
Baugrundgutachten
Menge: 20,000 m³

**06.01.30 Boden in der Fläche ausheben**
Auskoffern von Boden profilgerecht in der Fläche, in
befestigten
und unbefestigten Bereichen.
Homogenbereich A, B, und C gem. beiliegendem Gutachten.
Entsorgung erfolgt über sep. Position
Abrechnung nach Aufmaß.
Aushubtiefe nach Planunterlagen, örtlichen
Erfordernissen und
Anweisungen, max. 1,0 m.
Menge: 3400,000 m³

**06.01.40 Boden in der Fläche ausheben, Oberboden**
Auskoffern von Boden profilgerecht in der Fläche, in
befestigten
und unbefestigten Bereichen.
Homogenbereich A (Oberboden) gem. beiliegendem
Gutachten.
Entsorgung erfolgt über sep. Position
Abrechnung nach Aufmaß
Aushubtiefe nach Planunterlagen, örtlichen
Erfordernissen und
Anweisungen, max. 0,8 m.
Menge: 200,000 m³

#### Bereich 06.02 ungebundene Schichten

**06.02.10 FSS EV2 120MPa 0/45**
Frostschutzschicht ZTV SoB-StB, Belastungsklasse RStO
12
Bk 1,0 bis 10, Verformungsmodul auf der Oberfläche
mind. EV2
150 MPa, Ungleichförmigkeitszahl U mind. 13, Rundkorn
(Frostschutzkies), natürliche Gesteinskörnung TL
Gestein,
Körnung 0/45, unterschiedliche Schichtdicken gemäß
Planunterlagen, in Teilbereichen, sowohl für
Baustraße, als
auch im Radweg, Gehweg, Fahrbahnbereich, Einbau
lagenweise, als Bodenaustausch, Frostschutzschicht und
Schottertragschicht, sowie in Banketten, abgerechnet
wird nach
Wiegekarten, Ausführung gemäß Zeichnung und
Einzelbeschreibung.
Menge: 5700,000 t

**06.02.20 STS Bk10 EV2 150MPa 0/45**
Schottertragschicht ZTV SoB-StB, Belastungsklasse RStO
12
Bk 1,0 bis 10, Verformungsmodul auf der Oberfläche
mind. EV2
150 MPa, Ungleichförmigkeitszahl U mind. 13, aus
Baustoffgemisch für Schottertragschicht, natürliche
Gesteinskörnung TL Gestein, Körnung 0/45,
unterschiedliche
Schichtdicken gemäß Planunterlagen, in Teilbereichen,
sowohl
für Baustraße, als auch im Radweg, Gehweg,
Fahrbahnbereich,
Einbau lagenweise, als Bodenaustausch,
Frostschutzschicht
und Schottertragschicht, sowie in Banketten,
abgerechnet wird
nach Wiegekarten, Ausführung gemäß Zeichnung und
Einzelbeschreibung.
Menge: 940,000 t

**06.02.30 Planum Abweichung +/-2cm EV2 45MPa**
STLB-Bau 2021-10 002
Planum herstellen, zulässige Abweichung von der
Sollhöhe +/- 2
cm, Verformungsmodul mind. EV2 45 MPa, Ausführung gemäß
Zeichnung und Einzelbeschreibung.
Menge: 4500,000 m2

**06.02.40 Planum Abweichung +/-2cm EV2 150MPa**
STLB-Bau 2021-10 002
Planum herstellen, zulässige Abweichung von der
Sollhöhe +/- 2
cm, Verformungsmodul mind. EV2 150 MPa, Ausführung
gemäß Zeichnung und Einzelbeschreibung.
Menge: 4500,000 m2

**06.02.50 Grobschlag 100/200**
Grobschlag ZTV SoB-StB, natürliche Gesteinskörnung TL
Gestein, Körnung 100/200, im Bereich von aufgeweichtem
Baugrund statisch eindrücken.
Menge: 20,000 t

#### Bereich 06.03 Bordsteine

**06.03.10 Betonbord TB10/25**
Bordstein aus Beton, DIN EN 1340, Maße DIN 483, Form TB
10/25,

Oberfläche Basalt Vorsatz

mit Fundament und einseitiger Rückenstütze aus Beton
mit
einer Zusammensetzung C 20/25 DIN EN 206-1 und DIN
1045-2, Bettungsdicke 20 cm, Breite der Rückenstütze
15 cm,
Dehnungsfugen im Abstand von 12 m sind einzurechnen.
Inkl. aller Erd- und Verfüllarbeiten.

Ausführung gemäß Zeichnung und Einzelbeschreibung.

Verlegung in Geraden und Kurven > 10,0 m Radius.
Menge: 570,000 m

**06.03.20 Betonbord- Radien TB in Radien bis 12,0 m. (ZUL)**
Bordsteinkurven Radien bis 12,0 m.
bestehend aus Innen- oder Außenkurven
als Zulage zur Vorposition
Menge: 50,000 m

**06.03.30 Betonbord HB (A4) 12-15/15/30**
Bordstein aus Beton, DIN EN 1340, Maße DIN 483, Form HB
A4 12-15/15/30,

mit Basalt Vorsatz

mit Fundament und einseitiger Rückenstütze aus Beton
mit
einer Zusammensetzung C 20/25 DIN EN 206-1 und DIN
1045-2, Bettungsdicke 20 cm, Breite der Rückenstütze
15 cm,
Dehnungsfugen im Abstand von 12 m sind einzurechnen.
Inkl. aller Erd- und Verfüllarbeiten.

Ausführung gemäß Zeichnung und Einzelbeschreibung.

Verlegung in Geraden und Kurven > 10,0 m Radius.
Menge: 280,000 m

**06.03.40 Betonbord- Radien HB (A4) in Radien bis 12,0 m. (ZUL)**
Bordsteinkurven Radien bis 12,0 m.
bestehend aus Innen- oder Außenkurven
als Zulage zur Vorposition
Menge: 80,000 m

**06.03.50 Betonbord Parkbuchtecke Innenecke HB**
Parkbuchtecke als Innenecke für Hochbordstein, Radius
0,5 m,
90°, sonst wie Grundposition, als Zulage zur Position
Betonbord
HB.
Menge: 1,000 St

**06.03.60 Betonbord Parkbuchtecke Außenecke HB**
Parkbuchtecke als Außenecke für Hochbordstein, Radius
0,5
m, 90°, sonst wie Grundposition, als Zulage zur
Position
Betonbord HB.
Menge: 1,000 St

**06.03.70 Betonbord RB 15/22**
Bordstein aus Beton, DIN EN 1340, Maße DIN 483, Form RB
15/22,

mit Basalt Vorsatz

mit Fundament und einseitiger Rückenstütze aus Beton
mit
einer Zusammensetzung C 20/25 DIN EN 206-1 und DIN
1045-2, Bettungsdicke 20 cm, Breite der Rückenstütze
15 cm,
Dehnungsfugen im Abstand von 12 m sind einzurechnen.
Inkl. aller Erd- und Verfüllarbeiten.

Ausführung gemäß Zeichnung und Einzelbeschreibung.

Verlegung in Geraden und Kurven > 10,0 m Radius.
Menge: 280,000 m

**06.03.80 Betonbord- Radien RB in Radien bis 12,0 m. (ZUL)**
Bordsteinkurven Radien bis 12,0 m.
bestehend aus Innen- oder Außenkurven
als Zulage zur Vorposition
Menge: 20,000 m

**06.03.90 Übergangsstein HB auf RB**
Übergangsstein HB auf RB

Oberfläche gemäß Vorpositionen
als Zulage zu den Vorposition

Länge Übergang 2,0 m
Menge: 20,000 m

**06.03.100 Bordsteine schneiden ( Zul.)**
Bordsteinpassstück herstellen, 8/25 cm, 15/30 cm,
15/18 cm/
20/20 o.ä. Ausführung gemäß Zeichnung und
Einzelbeschreibung.
Schnitte mit Nassschneidegerät herstellen. Verschnitt
wird nicht
gesondert vergütet.
Diese Pos. wird als Zulage zur Bordsteinverlegung
vergütet.
Der Schutt wird vom AN beseitigt.
Verschnitt wird nicht gesondert vergütet.
Menge: 100,000 St

**06.03.110 Kasselser Sonderbord, Grundtyp**
Profilstein-System "Kasseler Sonderbord"  für
Haltestellen
liefern und fachgerecht nach Angabe des AG engfugig (5
mm)
versetzen.

Profilstein mit horizontaler Auffahrfläche,
ausgerundetem
Übergang zur 75° schrägen Anfahrfläche. Auftrittsfläche
rautenförmig genoppt.
System "DIN Barrierefrei Geprüft"
Profilstein aus Weißbeton, Dyckerhoff Weiß C40/50, XF4
gem.
DIN EN1340, Typ: -DIU-, DIN 483
Abmessungen: Länge 100,0 cm (Nennlänge inkl. 5 mm
Fuge),
Gesamthöhe 33 cm,
Breite 43,5 cm
Einstiegshöhe: 18 cm
Auftrittsfläche: 30 cm und rautenförmig genoppt
Einbautiefe: 15 cm
Gewicht: 270 kg

Fabrikat: PROFILBETON GmbH
 Waberner Str. 40
 D-34582 Borken/ Hess.

oder gleichwertig

mit Fundament und einseitiger Rückenstütze aus Beton
mit
einer Zusammensetzung C 20/25.
Inkl. aller Erd- und Verfüllarbeiten.
Menge: 46,000 m

**06.03.120 Kasseler Sonderbod, Passtein**
Passtein in Sonderlänge, werkseitig hergestellt.
Ausführung wie Grundposition
Als Zulage zur Position "Kasseler Sonderbord, Grundtyp"
Menge: 1,000 St

**06.03.130 Profilstein-Übergangsstein links 7.18.a, rechts 7.18.b, mit Gefälle**
vom Profilstein-Grundtyp auf Bordstein DIN 483 Form HB
liefern
und versetzen, wie vor.
L 100,0 cm, H von 33/18 cm auf 27/12 cm fallend, B
43,5 cm
Als Zulage zur Position "Kasseler Sonderbord, Grundtyp"
Menge: 2,000 m

**06.03.140 Entwässerungs-Aufsatz-Element - EAE - zum Profilstein "Kasseler Sonderbord®" bestehend aus Aufsatzelement, Auflagerplatte und 2 Stck. seitlichen Anschlusssteinen**
Guss-Aufsatzelement als Seiteneinlauf zum "Kasseler
Sonderbordstein®" in der Einstiegshöhe 18 cm. Klasse C
250,
DIN ISO 8062 TC 10, Toleranzen nach DIN 1686-GTB18/.
Einlauf aus Guss, Deckel aus Guss mit Betonfüllung SRT
Wert
75.

Abmessungen des Aufsatzes:
Breite: 50 cm
Tiefe: 63 cm
Gesamthöhe: 22,5 cm
Gewicht: 95 kg

Abmessungen der Auflageplatte aus bwehrten Beton C35/45
Breite: 55 cm
Tiefe: 68 cm
Gesamthöhe: 7,5 cm (8,4 cm)
2 Stück seitliche Anschlusssteine "Kasseler
Sonderbord®"
Pos. 1.18.EAE L (links) sowie Pos. 1.18.EAE R (rechts)
mit
Aussparung  L je 1,00 m
Versetzlänge (inkl. Anschlusssteine und Zubehör) 2,50
m,
Gesamtgewicht 715 kg
Als Zulage zur Position "Kasseler Sonderbord, Grundtyp"
Menge: 3,000 St

#### Bereich 06.04 Rinnen

**06.04.10 Rinnenanlage 1-zeilig Basamentstein**
Rinnenanlage und Einfassung aus Betonsteinen, 1-zeilig
Einzeilige Einfassung aus Betonstein gem. DIN 483
liefern und
herstellen.
Planum in der erforderlichen Breite und Tiefe
herstellen; Steine flucht- und höhengerecht auf ein
frischem Unterbeton C 20/25, Dicke min. 20 cm gemäß DIN
1045 setzen.
Dehnungsfugen im Abstand von 12 m sind einzurechnen.
Inkl. aller Erd- und Verfüllarbeiten.
Format: 24/16/14 bzw. 16/16/14 cm
Vorsatz: Basalt
Farbe: grau, 1-zeilig
Menge: 490,000 m

**06.04.20 Rinnensteine 16/24/14 cm schneiden (Zulage)**
Rinnensteinpassstück herstellen, 16/24/14, Ausführung
gemäß
Zeichnung und Einzelbeschreibung.
Schnitte mit Nassschneidegerät herstellen. Verschnitt
wird nicht
gesondert vergütet.
Diese Pos. wird als Zulage zur
Rinnensteinsteinverlegung
vergütet.
Der Schutt wird vom AN beseitigt.
Verschnitt wird nicht gesondert vergütet.
Menge: 80,000 St

**06.04.30 Übergangsstein**
Übergangsstein von Rinnenstein 16 cm breit auf
Rundbordstein
aus Betonstein gem. DIN 483 liefern und herstellen.
Planum in der erforderlichen Breite und Tiefe
herstellen; Steine flucht- und höhengerecht auf ein
frischem Unterbeton C 20/25, Dicke min. 20 cm gemäß DIN
1045 setzen.
Inkl. aller Erd- und Verfüllarbeiten.
Vorsatz: Basalt
Farbe: grau
Menge: 4,000 St

#### Bereich 06.05 Pflasterflächen

**06.05.10 Pflasterdecke Betonpflaster L/B 300/150mm D 100mm Kante abgeschrägt grau Bk1,0 Bettung Brechsand-Splitt 0/5 D 4+/-1cm Brechsand-Splitt 0/5 einkehren einschlämmen B 4+/-2mm**
*** EP-Aufgliederung gefordert
STLB-Bau 2024-10 080
Pflasterdecke ZTV Pflaster-StB, aus Pflastersteinen
aus Beton,
TL Pflaster-StB, ungebundene Bauweise, Tragschicht wird
gesondert vergütet, Maße L/B 300/150 mm, Dicke 100 mm,
max. Differenzen K, Kante abgeschrägt,
Horizontal-/Vertikalschenkel bis 2 mm, im
Ellbogenverband,
Farbton grau, Belastungsklasse RStO 12 Bk1,0, Bettung
aus
Baustoffgemisch Körnung 0/5 aus natürlichen gebrochenen
Gesteinskörnungen (Brechsand-Splitt-Gemisch), TL
Pflaster-StB Kategorie GN, Dicke 4 +/- 1 cm,
Baustoffgemisch
für Fugen, Körnung 0/5 aus natürlichen gebrochenen
Gesteinskörnungen (Brechsand-Splitt-Gemisch) einkehren
und
einschlämmen, Fugenbreite 4 +/- 2 mm, Ausführung gemäß
Zeichnung und Einzelbeschreibung.
Menge: 1520,000 m2

**06.05.20 Pflasterdecke Betonpflaster L/B 300/150mm D 100mm Kante abgeschrägt anthrazit Bk1,0 Bettung Brechsand-Splitt 0/5 D 4+/-1cm Brechsand-Splitt 0/5 einkehren einschlämmen B 4+/-2mm**
*** EP-Aufgliederung gefordert
STLB-Bau 2024-10 080
Pflasterdecke ZTV Pflaster-StB, aus Pflastersteinen
aus Beton,
TL Pflaster-StB, ungebundene Bauweise, Tragschicht wird
gesondert vergütet, Maße L/B 300/150 mm, Dicke 100 mm,
max. Differenzen K, Kante abgeschrägt,
Horizontal-/Vertikalschenkel bis 2 mm, im
Läuferverband,
Farbton anthrazit, Belastungsklasse RStO 12 Bk1,0,
Bettung
aus Baustoffgemisch Körnung 0/5 aus natürlichen
gebrochenen
Gesteinskörnungen (Brechsand-Splitt-Gemisch), TL
Pflaster-StB Kategorie GN, Dicke 4 +/- 1 cm,
Baustoffgemisch
für Fugen, Körnung 0/5 aus natürlichen gebrochenen
Gesteinskörnungen (Brechsand-Splitt-Gemisch) einkehren
und
einschlämmen, Fugenbreite 4 +/- 2 mm, Ausführung gemäß
Zeichnung und Einzelbeschreibung.
Menge: 120,000 m2

**06.05.30 Schieber- und Hydrantenkappen angleichen**
Schieber- und Hydrantenkappen des Gas- und
Wasserversorgungsnetzes der neuen Straßenhöhe
angleichen,
vor Einbau der Platten- oder Pflasterbeläge
Kappen aufnehmen, reinigen und den neuen Straßenhöhen
anpassen.
Zulässige Höhendifferenz max. - 3 mm.
Einschl. der erforderlichen Aufbruch-,
Wiederhestellungs- und
Erdarbeiten.
Einschl. Lieferung und Einbau der Unterlegplatten.
Abbruch- und Schuttmassen gehen in das Eigentum des AN
über und sind ordnungsgemäß zu entsorgen.
Bereich Platten- und Pflasterbeläge
Menge: 5,000 St

**06.05.40 Schachtabdeckungen DN 600 BeGu angleichen**
Schachtabdeckungen DN 600 der neuen Straßenhöhe in
Pflaster- und Asphaltdecken angleichen.
Schachtabdeckungen freistemmen, aufnehmen, reinigen und
den neuen Straßenhöhen anpassen, einschließlich
Lieferung
und Einbau von 2 Ausgleichsringen.
Zulässige Höhendifferenz max. - 3 mm.
Menge: 3,000 Stk

**06.05.50 Umpflasterungssatz Schieber (ZUL.)**
Umpflasterungs-Sätze zu Einfassung von Schiebern
liefern und fachgrechet einbauen.
Als Zulage zu Pflasterung.
Für Schieber des Gas- und Wasserrohrnetzes.
Menge: 4,000 St

**06.05.60 Umpflasterungssatz Hydrant (ZUL.)**
Umpflasterungs-Sätze zu Einfassung von Hydranten
liefern und fachgerechet verlegen.
Als Zulage zu Pflasterung.
Für Hydranten.
Menge: 1,000 St

**06.05.70 Anschluss Pflasterdecke Schnittkanten**
STLB-Bau 2017-10 080
Anschluss für Pflasterdecke, herstellen von
Schnittkanten, mit
Nassschneidegerät.
Menge: 500,000 m

#### Bereich 06.06 Barierefreiheit

*Hinweis*
Liefern und profilgerecht verlegen der nachfolgenden
Pflaster-
und Plattenbeläge ist mit einzurechnen.

Herstellung nach DIN EN 1338, TL Pflaster, Qualität
DIK und
DIN EN 32984

Bettung aus Basalt-Splitt-Gemisch 0/5 mm, Dicke in cm
3 bis 5,
Pflasterfugen einfegen mit Basalt-Splitt-Gemisch 0/3
mm, und
dann unter ausreichender Wasserzugabe einschlämmen,
überschüssiger Fugensand ist abzufegen und zu
entfernen.

Das Schließen der Fugen muss kontinuierlich
(arbeitstäglich)
mit dem Fortschreiten des Verlegens
beigehalten werden.

Alle für die Setzung der Steine erforderlichen
Erdarbeiten sind in
die Position mit einzurechnen.

Die Platten sind vollständig gereinigt zu übergeben.

Ausführung: gemäß beiliegenden Ausführungsplänen.

**06.06.10 Rippenplatte 30/30/8 weiß**
Für Richtungs- und Sperrfelder

Rippenplatte 30 x 30 x 8
Oberflächen: Weißvorsatz
6 trapezförmige Rippen,
Abstand der Rippenscheitel: 50 mm, Stegbreite 10 mm
Mikrofase 1 x 1 mm

Herstellung nach DIN EN 1338, TL Pflaster, Qualität
DIK und
DIN EN 32984

Visuell stark kontrastierend mit einem Reflexionsgrad
= 0,60
und einem Leuchtdichtekontrast = 0,70 (titanweiß zur
Begleitplatte anthrazit).

Liefern und profilgerecht verlegen

Bettung aus Basalt-Splitt-Gemisch 0/5 mm, Dicke in cm
3 bis 5,
Pflasterfugen einfegen mit Basalt-Splitt-Gemisch 0/3
mm, und
dann unter ausreichender Wasserzugabe einschlämmen,
überschüssiger Fugensand ist abzufegen und zu
entfernen.

Das Schließen der Fugen muss kontinuierlich
(arbeitstäglich)
mit dem Fortschreiten des Verlegens
beigehalten werden.

Alle für die Setzung der Steine erforderlichen
Erdarbeiten sind in
die Position mit einzurechnen.

Die Platten sind vollständig gereinigt zu übergeben.

Ausführung: gemäß beiliegenden Ausführungsplänen.
Menge: 260,000 St

**06.06.20 Rippenplatte 70/30/8 weiß**
Für Richtungs- und Sperrfelder,

Rippenplatte 70 x 30 x 8
Oberflächen: Weißvorsatz
6 trapezförmige Rippen,
Abstand der Rippenscheitel: 50 mm, Stegbreite 10 mm
Mikrofase 1 x 1 mm

Herstellung nach DIN EN 1339, TL Pflaster, Qualität
DILPU7
und DIN EN 32984

Visuell stark kontrastierend mit einem Reflexionsgrad
= 0,60
und einem Leuchtdichtekontrast = 0,70 (titanweiß zur
Begleitplatte anthrazit).

Liefern und profilgerecht verlegen

Bettung aus Basalt-Splitt-Gemisch 0/5 mm, Dicke in cm
3 bis 5,
Pflasterfugen einfegen mit Basalt-Splitt-Gemisch 0/3
mm, und
dann unter ausreichender Wasserzugabe einschlämmen,
überschüssiger Fugensand ist abzufegen und zu
entfernen.

Das Schließen der Fugen muss kontinuierlich
(arbeitstäglich)
mit dem Fortschreiten des Verlegens
beigehalten werden.

Alle für die Setzung der Steine erforderlichen
Erdarbeiten sind in
die Position mit einzurechnen.

Die Platten sind vollständig gereinigt zu übergeben.

Ausführung: gemäß beiliegenden Ausführungsplänen.
Menge: 20,000 St

**06.06.30 Noppenplatte 30/30/8 weiß**
Für Aufmerksamkeitsfelder

Rippenplatte 30 x 30 x 8
Oberflächen: Weißvorsatz
24 trapezförmige Noppen Durchm. 25mm, Höhe 5mm,
orthogonale Anordungung
Mikrofase 1 x 1 mm

Herstellung nach DIN EN 1338, TL Pflaster, Qualität
DIK und
DIN EN 32984

Visuell stark kontrastierend mit einem Reflexionsgrad
= 0,60
und einem Leuchtdichtekontrast = 0,70 (titanweiß zur
Begleitplatte anthrazit).

Liefern und profilgerecht verlegen

Bettung aus Basalt-Splitt-Gemisch 0/5 mm, Dicke in cm
3 bis 5,
Pflasterfugen einfegen mit Basalt-Splitt-Gemisch 0/3
mm, und
dann unter ausreichender Wasserzugabe einschlämmen,
überschüssiger Fugensand ist abzufegen und zu
entfernen.

Das Schließen der Fugen muss kontinuierlich
(arbeitstäglich)
mit dem Fortschreiten des Verlegens
beigehalten werden.

Alle für die Setzung der Steine erforderlichen
Erdarbeiten sind in
die Position mit einzurechnen.

Die Platten sind vollständig gereinigt zu übergeben.

Ausführung: gemäß beiliegenden Ausführungsplänen.
Menge: 100,000 St

**06.06.40 Begleitplatte 30/30/8 anthrazit**
Zwischen Bodenindikatoren und Umgebungsbelag

Begleitplatte 30 x 30 x 8
Oberflächen: anthrazit

Herstellung nach DIN EN 1338, TL Pflaster, Qualität DIK

Liefern und im Bereich der Rippenplatten profilgerecht
verlegen

Bettung aus Basalt-Splitt-Gemisch 0/5 mm, Dicke in cm
3 bis 5,
Pflasterfugen einfegen mit Basalt-Splitt-Gemisch 0/3
mm, und
dann unter ausreichender Wasserzugabe einschlämmen,
überschüssiger Fugensand ist abzufegen und zu
entfernen.

Das Schließen der Fugen muss kontinuierlich
(arbeitstäglich)
mit dem Fortschreiten des Verlegens
beigehalten werden.

Alle für die Setzung der Steine erforderlichen
Erdarbeiten sind in
die Position mit einzurechnen.

Die Platten sind vollständig gereinigt zu übergeben.

Ausführung: gemäß beiliegenden Ausführungsplänen.
Menge: 400,000 St

**06.06.50 Zulage feste Fuge**
Zulage zur Position Rippenplatte, Noppenplatte oder
Beleitplatte, Fugen mit fester Fuge verschließen,
Fugenmörtel
auf Epoxydharzbasis. Im Bereich von Kurven, mit
klaffenden
Fugen im Belag. Nur auf besondere Anweisung der
Bauüberwachung.
Menge: 20,000 m³

**06.06.60 Nullabsenkung Mittelstück 50/30/20 0-3cm**
Nullabsenkung Mittelstück 0-3cm, Einbauhöhe 3cm

mit Nullabsenkung, L/B/H 50/30/20cm,
mit Abstandsnocken und Mikrofase
Vorsatz naturgrau

liefern und setzen, mit Fundament und einseitiger
Rückenstütze
aus Beton mit einer Zusammensetzung C 20/25 DIN EN
206-1
und DIN 1045-2, Bettungsdicke 20 cm, Breite der
Rückenstütze
15 cm,

Alle für die Setzung der Steine erforderlichen
Erdarbeiten inkl.
Arbeitsraum nach Abtrag der Oberflächenbefestigung bzw.
Rückbau der alten Bordsteine, sowie Lieferung
Natursteinschotter sind in die Position mit
einzurechnen.

Fugen verfüllen mit reaktionsharzgebundenen
Pflasterfugenmörtel auf Epoxidharzbasis, auch im
Kurvenbereich.

Ausführung gemäß Zeichnung.
Menge: 80,000 St

**06.06.70 Taststein 50/30/18 0-3cm**
Taststein Tastbord, Einbauhöhe 3 cm

L/B/H 50/30/18, mit Abstandsnocken und
Mikrofase, Vorsatz weiß

liefern und setzen, mit Fundament und einseitiger
Rückenstütze
aus Beton mit einer Zusammensetzung C 20/25 DIN EN
206-1
und DIN 1045-2, Bettungsdicke 20 cm, Breite der
Rückenstütze
15 cm,

Alle für die Setzung der Steine erforderlichen
Erdarbeiten inkl.
Arbeitsraum nach Abtrag der Oberflächenbefestigung bzw.
Rückbau der alten Bordsteine, sowie Lieferung
Natursteinschotter sind in die Position mit
einzurechnen.

Fugen verfüllen mit reaktionsharzgebundenen
Pflasterfugenmörtel auf Epoxidharzbasis, auch im
Kurvenbereich.

Ausführung gemäß Zeichnung.
Menge: 35,000 St

**06.06.80 Übergangsstein - Taststein und Nullabsenkung**
Übergangsstein - Taststein und Nullabsenkung 0-3cm

mit Abstandsnocken und Mikrofase
Vorsatz weiß

rechts/links nach Erfordernis

liefern und setzen, mit Fundament und einseitiger
Rückenstütze
aus Beton mit einer Zusammensetzung C 20/25 DIN EN
206-1
und DIN 1045-2, Bettungsdicke 20 cm, Breite der
Rückenstütze
15 cm,

Alle für die Setzung der Steine erforderlichen
Erdarbeiten inkl.
Arbeitsraum nach Abtrag der Oberflächenbefestigung bzw.
Rückbau der alten Bordsteine, sowie Lieferung
Natursteinschotter sind in die Position mit
einzurechnen.

Fugen verfüllen mit reaktionsharzgebundenen
Pflasterfugenmörtel auf Epoxidharzbasis, auch im
Kurvenbereich.

Ausführung gemäß Zeichnung.
Menge: 5,000 St

**06.06.90 Übergangsstein - RB und Taststein**
Übergangsstein RB und Taststein mit Einbauhöhe= 6 cm

15 x 20 / 18 x 20 cm, mit Abstandsnocken und Mikrofase,
Vorsatz weiß,

rechts/links nach Erfordernis

liefern und setzen, mit Fundament und einseitiger
Rückenstütze
aus Beton mit einer Zusammensetzung C 20/25 DIN EN
206-1
und DIN 1045-2, Bettungsdicke 20 cm, Breite der
Rückenstütze
15 cm,

Alle für die Setzung der Steine erforderlichen
Erdarbeiten inkl.
Arbeitsraum nach Abtrag der Oberflächenbefestigung bzw.
Rückbau der alten Bordsteine, sowie Lieferung
Natursteinschotter sind in die Position mit
einzurechnen.

Ausführung gemäß Zeichnung.
Menge: 5,000 St

**06.06.100 Übergangsstein - Nullabsenkung und RB**
Übergangsstein - Nullabsenkung und RB

20 x 30 / 15 x 22 cm, mit Abstandsnocken und
Mikrofase, von
Rundbord auf Schrägstein mit Nullabsenkung,

Farbe: naturgrau

rechts/links nach Erfordernis

liefern und setzen, mit Fundament und einseitiger
Rückenstütze
aus Beton mit einer Zusammensetzung C 20/25 DIN EN
206-1
und DIN 1045-2, Bettungsdicke 20 cm, Breite der
Rückenstütze
15 cm,

Alle für die Setzung der Steine erforderlichen
Erdarbeiten inkl.
Arbeitsraum nach Abtrag der Oberflächenbefestigung bzw.
Rückbau der alten Bordsteine, sowie Lieferung
Natursteinschotter sind in die Position mit
einzurechnen.

Ausführung gemäß Zeichnung.
Menge: 8,000 St

#### Bereich 06.07 Asphaltflächen

**06.07.10 Schieber- und Hydrantenkappen angleichen**
Schieber- und Hydrantenkappen des Gas- und
Wasserversorgungsnetzes der neuen Straßenhöhe
angleichen,
vor Einbau der Asphaltschichten
Kappen aufnehmen, reinigen und den neuen Straßenhöhen
anpassen.
Zulässige Höhendifferenz max. - 3 mm.
Einschl. der erforderlichen Aufbruch-,
Wiederhestellungs- und
Erdarbeiten.
Einschl. Lieferung und Einbau der Unterlegplatten.
Abbruch- und Schuttmassen gehen in das Eigentum des AN
über und sind ordnungsgemäß zu entsorgen.
Bereich Asphaltflächen
Menge: 5,000 St

*Hinweis*

**06.07.20 Trassenkappe**
Gusseiserne höhenverstellbare Trassen-Straßenkappe mit
dämpfender Einlage DIN 4056-W1, DVGW geprüft nach DIN
3580 mit Beton-Tragplatte.
Ausführung nach in Abstimmung und nach Vorgabe
Piepelinebetreiber.
Menge: 1,000 Stk

**06.07.30 TS Asphalt Bk1,8 AC22TS Bindem. 50/70 D 16cm**
*** EP-Aufgliederung gefordert
Asphalttragschicht ZTV Asphalt-StB, Belastungsklasse
RStO 12
Bk1,8, Mischgutart AC 22 T S, natürliche
Gesteinskörnung TL
Gestein, Bindemittel Straßenbaubitumen 50/70 TL
Bitumen-StB
und DIN EN 12591, Schichtdicke 16 cm, Einbaudicke gemäß
TPD-StB durch Abstandsmessung mit Schnur, Einbau
zwischen
Randeinfassungen, Ausführung gemäß Zeichnung.
Menge: 820,000 m2

**06.07.40 Reinigung Tragschicht**
Sehr stark verschmutzte bestehende Asphaltbinderschicht
sorgfältige Reinigen.

Vor Einbau Deckschicht

mit Nasskehrmaschine, unterstützt mit handgeführtem
Hochdruckreinigungsgerät, unter Aufnahme alle
Fremdstoffe

als Vorbereitung für die folgenden Asphaltarbeiten
Menge: 820,000 m²

**06.07.50 Bitumenh.Bindem. aufsprühen 0,25-0,35kg/m2 C60BP4-S TS Asphalt**
*** EP-Aufgliederung gefordert
STLB-Bau 2024-10 080
Bitumenhaltiges Bindemittel aufsprühen, ZTV
Asphalt-StB, 0,25
bis 0,35 kg/m2, polymermodifizierte Bitumenemulsion
C60BP4-S TL BE-StB und DIN EN 13808, in Teilflächen,
Asphalttragschichten, für den Einbau von
Asphalttragschichten.
Menge: 820,000 m2

**06.07.60 Asphaltbetondeckschicht Bk1,8 AC8DS D 4cm Bindem. 50/70**
*** EP-Aufgliederung gefordert
STLB-Bau 2024-10 080
Asphaltdeckschicht aus Asphaltbeton, ZTV Asphalt-StB,
Belastungsklasse RStO 12 Bk1,8, Mischgutart AC 8 D S,
natürliche Gesteinskörnung TL Gestein, Schichtdicke 4
cm,
Bindemittel Straßenbaubitumen 50/70 TL Bitumen-StB und
DIN
EN 12591, Einbaudicke gemäß TPD-StB durch
Abstandsmessung mit Schnur, auf die noch warme
Oberfläche
0,5 bis 1 kg/m2 gebrochene Gesteinskörnung der
Lieferkörnung
1/3 streuen, einwalzen, nicht gebundene Stoffe abfegen,
aufnehmen und entsorgen, Entsorgung wird gesondert
vergütet,
Einbau zwischen Randeinfassungen, Ausführung gemäß
Zeichnung und Einzelbeschreibung.
Menge: 820,000 m2

**06.07.70 Gussasphaltdeckschicht Bk3,2 MA11S D 3,5cm Bindem. 20/30 B 20-30cm von Hand**
Asphaltdeckschicht aus Gussasphalt ZTV Asphalt-StB,
Belastungsklasse RStO 12 Bk3,2, Mischgutart MA 11 S,
natürliche Gesteinskörnung TL Gestein, Schichtdicke
3,5 cm,
Bindemittel Straßenbaubitumen 20/30 TL Bitumen-StB und
DIN
EN 12591, Regelbreite 20 cm, Im Bereich von
Regeneinläufen
Aufweitung auf 30cm, Ausführung auf
Asphaltbinderschicht,
ohne Randeinfassung, beidseitg geschalt, nach
Verfahren C
ZTV Asphalt-StB auf die noch heiße Oberfläche 2 bis 3
kg/m2
feine Gesteinskörnung heiß einstreuen und einreiben,
nicht
gebundene Stoffe abfegen, aufnehmen und entsorgen,
Entsorgung wird gesondert vergütet, Einbau von Hand,
Ausführung gemäß Zeichnung.
Menge: 25,000 m

**06.07.80 Anschluss Deckschicht D 4cm**
STLB-Bau 2023-10 080
Anschluss ZTV Fug-StB an Deckschicht, Dicke der
Deckschicht 4 cm, anschmelzbares Fugenband, Breite
mind.
10 mm, ankleben.
Menge: 20,000 m

*Hinweis*

**06.07.90 TS Asphalt Bk3,2 AC22TS Bindem. 50/70 D 12cm**
Asphalttragschicht ZTV Asphalt-StB, Belastungsklasse
RStO 12
Bk3,2, Mischgutart AC 22 T S, natürliche
Gesteinskörnung TL
Gestein, Bindemittel Straßenbaubitumen 50/70 TL
Bitumen-StB
und DIN EN 12591, Schichtdicke 16 cm, Einbaudicke gemäß
TPD-StB durch Abstandsmessung mit Schnur, Einbau
zwischen
Randeinfassungen, Ausführung gemäß Zeichnung.
Menge: 300,000 m2

**06.07.100 Bitumenh.Bindem. aufsprühen 0,25-0,35kg/m2 C60BP4-S frisch TS Asphalt**
*** EP-Aufgliederung gefordert
STLB-Bau 2024-10 080
Bitumenhaltiges Bindemittel aufsprühen, ZTV
Asphalt-StB, 0,25
bis 0,35 kg/m2, polymermodifizierte Bitumenemulsion
C60BP4-S TL BE-StB und DIN EN 13808, in Teilflächen,
auf
frischen Asphalttragschichten, für den Einbau von
Asphaltbinderschichten.
Menge: 300,000 m2

**06.07.110 Asphaltbinderschicht Bk3,2 AC16BS D 8cm 25/55-55 A**
*** EP-Aufgliederung gefordert
STLB-Bau 2024-10 080
Asphaltbinderschicht ZTV Asphalt-StB, Belastungsklasse
RStO
12 Bk3,2, Mischgutart AC 16 B S, natürliche
Gesteinskörnung
TL Gestein, Schichtdicke 8 cm, Bindemittel
polymermodifiziertes Bitumen 25/55-55 A TL Bitumen-StB
und
DIN EN 14023, Einbaudicke gemäß TPD-StB durch
Abstandsmessung mit Schnur, Ausführung gemäß Zeichnung
und Einzelbeschreibung.
Menge: 300,000 m2

**06.07.120 Bitumenh.Bindem. aufsprühen 0,25-0,35kg/m2 C60BP4-S gefräst Asphaltbinderschicht**
*** EP-Aufgliederung gefordert
STLB-Bau 2024-10 080
Bitumenhaltiges Bindemittel aufsprühen, ZTV
Asphalt-StB, 0,25
bis 0,35 kg/m2, polymermodifizierte Bitumenemulsion
C60BP4-S TL BE-StB und DIN EN 13808, in Teilflächen,
auf
gefrästen Asphaltbinderschichten, für den Einbau von
Asphaltdeckschichten aus Splittmastixasphalt oder
Asphaltbeton.
Menge: 300,000 m2

**06.07.130 Asphaltbetondeckschicht Bk3,2 AC8DS D 4cm Bindem. 50/70**
*** EP-Aufgliederung gefordert
STLB-Bau 2024-10 080
Asphaltdeckschicht aus Asphaltbeton, ZTV Asphalt-StB,
Belastungsklasse RStO 12 Bk3,2, Mischgutart AC 8 D S,
natürliche Gesteinskörnung TL Gestein, Schichtdicke 4
cm,
Bindemittel Straßenbaubitumen 50/70 TL Bitumen-StB und
DIN
EN 12591, Einbaudicke gemäß TPD-StB durch
Abstandsmessung mit Schnur, auf die noch warme
Oberfläche
0,5 bis 1 kg/m2 gebrochene Gesteinskörnung der
Lieferkörnung
1/3 streuen, einwalzen, nicht gebundene Stoffe abfegen,
aufnehmen und entsorgen, Entsorgung wird gesondert
vergütet,
Einbau zwischen Randeinfassungen, Ausführung gemäß
Zeichnung und Einzelbeschreibung.
Menge: 300,000 m2

**06.07.140 Anschluss Deckschicht D 4cm**
STLB-Bau 2023-10 080
Anschluss ZTV Fug-StB an Deckschicht, Dicke der
Deckschicht 4 cm, anschmelzbares Fugenband, Breite
mind.
10 mm, ankleben.
Menge: 100,000 m

*Hinweis*
Einbau profilgereicht in Kleinflächen im Handeinbau

**06.07.150 TS Asphalt Bk3,2 AC22TS Bindem. 50/70 D 12cm**
Asphalttragschicht ZTV Asphalt-StB, Belastungsklasse
RStO 12
Bk3,2, Mischgutart AC 22 T S, natürliche
Gesteinskörnung TL
Gestein, Bindemittel Straßenbaubitumen 50/70 TL
Bitumen-StB
und DIN EN 12591, Schichtdicke 16 cm, Einbaudicke gemäß
TPD-StB durch Abstandsmessung mit Schnur, Einbau in
Teilflächen, Ausführung gemäß Zeichnung.
Menge: 50,000 m2

**06.07.160 Bitumenh.Bindem. aufsprühen 0,25-0,35kg/m2 C60BP4-S frisch TS Asphalt**
*** EP-Aufgliederung gefordert
STLB-Bau 2024-10 080
Bitumenhaltiges Bindemittel aufsprühen, ZTV
Asphalt-StB, 0,25
bis 0,35 kg/m2, polymermodifizierte Bitumenemulsion
C60BP4-S TL BE-StB und DIN EN 13808, in Teilflächen,
auf
frischen Asphalttragschichten, für den Einbau von
Asphaltbinderschichten.
Menge: 50,000 m2

**06.07.170 Asphaltbinderschicht Bk3,2 AC16BS D 8cm 25/55-55 A**
STLB-Bau 2024-10 080
Asphaltbinderschicht ZTV Asphalt-StB, Belastungsklasse
RStO
12 Bk3,2, Mischgutart AC 16 B S, natürliche
Gesteinskörnung
TL Gestein, Schichtdicke 8 cm, Bindemittel
polymermodifiziertes Bitumen 25/55-55 A TL Bitumen-StB
und
DIN EN 14023, Einbaudicke gemäß TPD-StB durch
Abstandsmessung mit Schnur, Ausführung gemäß Zeichnung
und Einzelbeschreibung.
Menge: 50,000 m2

**06.07.180 Asphaltbinderschicht Anrampung AC16BS 25/55-55 A**
Asphaltbinderschicht ZTV Asphalt-StB, als Anrampung zur
Straßenquerungs, Mischgutart AC 16 B S, natürliche
Gesteinskörnung TL Gestein, Bindemittel
polymermodifiziertes
Bitumen 25/55-55 A TL Bitumen-StB und DIN EN 14023.
Menge: 20,000 t

**06.07.190 Bitumenh.Bindem. aufsprühen 0,25-0,35kg/m2 C60BP4-S gefräst Asphaltbinderschicht**
*** EP-Aufgliederung gefordert
STLB-Bau 2024-10 080
Bitumenhaltiges Bindemittel aufsprühen, ZTV
Asphalt-StB, 0,25
bis 0,35 kg/m2, polymermodifizierte Bitumenemulsion
C60BP4-S TL BE-StB und DIN EN 13808, in Teilflächen,
auf
gefrästen Asphaltbinderschichten, für den Einbau von
Asphaltdeckschichten aus Splittmastixasphalt oder
Asphaltbeton.
Menge: 120,000 m2

**06.07.200 Asphaltbetondeckschicht Bk3,2 AC8DS D 4cm Bindem. 50/70**
STLB-Bau 2024-10 080
Asphaltdeckschicht aus Asphaltbeton, ZTV Asphalt-StB,
Belastungsklasse RStO 12 Bk3,2, Mischgutart AC 8 D S,
natürliche Gesteinskörnung TL Gestein, Schichtdicke 4
cm,
Bindemittel Straßenbaubitumen 50/70 TL Bitumen-StB und
DIN
EN 12591, Einbaudicke gemäß TPD-StB durch
Abstandsmessung mit Schnur, auf die noch warme
Oberfläche
0,5 bis 1 kg/m2 gebrochene Gesteinskörnung der
Lieferkörnung
1/3 streuen, einwalzen, nicht gebundene Stoffe abfegen,
aufnehmen und entsorgen, Entsorgung wird gesondert
vergütet,
Einbau zwischen Randeinfassungen, Ausführung gemäß
Zeichnung und Einzelbeschreibung.
Menge: 120,000 m2

**06.07.210 Anschluss Deckschicht D 4cm**
STLB-Bau 2023-10 080
Anschluss ZTV Fug-StB an Deckschicht, Dicke der
Deckschicht 4 cm, anschmelzbares Fugenband, Breite
mind.
10 mm, ankleben.
Menge: 80,000 m

*Hinweis*

**06.07.220 Asphalttragdeckschicht Fahrbahn AC16TD Bindem. 70/100 D 10cm**
*** EP-Aufgliederung gefordert
STLB-Bau 2024-10 080
Asphalttragdeckschicht, in Fahrbahnen, Mischgutart AC
16 TD,
natürliche Gesteinskörnung TL Gestein, Bindemittel
Straßenbaubitumen 70/100 TL Bitumen-StB und DIN EN
12591,
Hohlraumgehalt 1 bis 3 Vol.-% Schichtdicke 10 cm,
Einbaudicke
gemäß TPD-StB durch Messen mit Tiefenlehre.
Menge: 950,000 m2

*Hinweis*

**06.07.230 Schutzlage und Asphalttragdeckschicht AC16TD Bindem. 70/100 D 10cm**
Schutzlage aus hitzebeständigem Vlies zum Schutz der
Unterlage aus Betonsteinpflaster und Randeinfassungen.

Asphalttragdeckschicht, Mischgutart AC 16 TD,
natürliche
Gesteinskörnung TL Gestein, Bindemittel
Straßenbaubitumen
70/100 TL Bitumen-StB und DIN EN 12591, Hohlraumgehalt
1
bis 3 Vol.-% Schichtdicke 10 cm. Randbereiche anrampen.
Menge: 60,000 m2

**06.07.240 Asphalttragdeckschicht AC16TD Bindem. 70/100**
Asphalttragdeckschicht, Mischgutart AC 16 TD,
natürliche
Gesteinskörnung TL Gestein, Bindemittel
Straßenbaubitumen
70/100 TL Bitumen-StB und DIN EN 12591, Hohlraumgehalt
1
bis 3 Vol.-%
Menge: 20,000 t

#### Bereich 06.08 Fahrbahnmarkierung

*Hinweis*
Hinweise für die Ausführung von Fahrbahnmarkierungen

Ausführung:
Der Bieter hat die Qualifikation des geprüften
Fahrbahnmarkierers gem. ZTV M 02 nachzuweisen.
Es sind nur von der
Bundesprüfanstalt genehmigte Stoffe zu verwenden. Der
Nachweis ist auf Anforderung des Auftraggegebers (AG)
vor Ausführ- ungsbeginn vorzulegen.
Als temporäre Fahrbahnmarkierung.
Das Auftragen der Markierungsstriche ist soweit wie
möglich maschinell auszuführen. Grundsätzlich ist das
Auftragen der Markierung nur auf völlig sauberem und
trockenen Untergrund auszuführen. Die Markierungen
sind gegen das vorzeitige Befahren durch
Verkehrsteilnehmer ausreichend zu sichern.

Vorschriften und Merkblätter (in der jeweils gültigen
Fassung):
- Richtlinien für die Markierung von Straßen (RMS)
- Technische Lieferbedingungen für weiße
Markierungsmaterialien (TL-M 2006)
- Zusätzliche Technische Vorschriften und Richtlinien
für
Markierung auf Straßen  (ZTV M
02)

**06.08.10 Sperr- Leit- Warnlinien**
Sperr-, Leit- und Warnlinie, Breite 12 cm
Sperr-, Leit- und Warnlinie, Breite 12 cm, durchgehend,
Zick-Zack oder unterbrochen im Verhältnis Strich /
Lücke 1 : 2 oder 1 : 1 oder 2 : 1
in weißer Kaltplastik als Dauermarkierung, 2mm stark,
aufgelegt
auf glatter Schwazdecke oder Betonsteinpflaster.
Ausführung nach Markierungsplan.
Menge: 50,000 m

**06.08.20 Breitsricht und Flächenmakierung**
Markierung in weißer Kaltplastik als Dauermarkierung,
2mm
stark, aufgelegt auf glatter Schwazdecke oder
Betonsteinpflaster.
Für Markierung Fußgänerüberweg, Haltelinien,
Aufmerksamkeitsfelder etc.
Abrechnung nach markierter Fläche.
Ausführung nach Markierungsplan.
Menge: 40,000 m²

**06.08.30 Flächenmarkierung Kaltplatstik rot**
Fahrbahnmarkierung ZTV-M Flächenmarkierung, für Radweg,
aus Kaltplastik, Farbton rot, auf Asphaltbeton,
abgerechnet wird
die Fläche der Markierung.
Ausführung nach beiliegendem Markierungsplan.
Menge: 15,000 m2

**06.08.40 Fahrbahnmarkierung Piktogramm Radfahrer 100/130cm Kaltplastik**
Fahrbahnmarkierung ZTV-M als Piktogramm, Radfahrer,
Maße
100/130 cm, aus Kaltplastik, Farbton weiß, auf
Asphaltbeton
oder Betonsteinpflaster.
Ausführung nach Markierungsplan.
Menge: 9,000 St

**06.08.50 Fahrbahnmarkierung Richtungspfeil 130cm Kaltplastik**
Fahrbahnmarkierung ZTV-M als Richtungspfeil 130 cm, aus
Kaltplastik, Farbton weiß, auf Asphaltbeton oder
Betonsteinpflaster.
Ausführung nach Markierungsplan.
Menge: 3,000 St

**06.08.60 Fahrbahnmarkierung Schriftzug BUS Kaltplastik**
Fahrbahnmarkierung ZTV-M als Schriftzug, BUS, aus
Kaltplastik, Farbton weiß, auf Asphaltbeton.
Menge: 2,000 St

#### Bereich 06.09 Verkehrszeichen

**06.09.10 Rohrpfosten**
4000 mm Rohrpfosten
Durchmesser 60,3 mm Ø
aus feuerverzinktem Stahl
mind. 2mm Wandung
Mit Abdeckkappe
nach IVZ- Norm

750 mm Einbetoniert

inkl. Beton
inkl. aller Erd- und Betonierarbeiten
Menge: 15,000 St

**06.09.20 Verkehrsschild VZ 206 Stop**
Verkehrsschild

VZ 206 Stop

nach StVO §41 Abs.1

Größe 600 mm Seitenlänge
Reflexionsklasse RA2

als flaches Verkehrsschild
Material Aluminium mind. 3mm stark

inkl. Befestigungsset zur Befestigung an Rohrpfosten
60,3 mm
oder Lampenmast

inkl. Montage
Menge: 2,000 St

**06.09.30 Verkehrsschild VZ 237 Radweg**
Verkehrsschild

VZ 237 Radweg

nach StVO §41 Abs.1

Größe 420 mm Durchmesser
Reflexionsklasse RA2

als flaches Verkehrsschild
Material Aluminium mind. 3mm stark

inkl. Befestigungsset zur Befestigung an Rohrpfosten
60,3 mm

inkl. Montage
Menge: 1,000 St

**06.09.40 Verkehrsschild VZ 241-30 getrennter Rad- und Gehweg**
Verkehrsschild

VZ 240 gemeinsamer Rad- und Gehweg

nach StVO §41 Abs.1

Größe 600 mm Durchmesser
Reflexionsklasse RA2

als flaches Verkehrsschild
Material Aluminium mind. 3mm stark

inkl. Befestigungsset zur Befestigung an Rohrpfosten
60,3 mm

inkl. Montage
Menge: 4,000 St

**06.09.50 Verkehrsschild VZ 350-10 oder 350-20 Fußgängerüberweg**
Verkehrsschild

VZ 350-10 oder 350-20 Fußgängerüberweg

nach StVO §41 Abs.1

Größe 600 mm Seitenlänge
Reflexionsklasse RA2

als flaches Verkehrsschild
Material Aluminium mind. 3mm stark

inkl. Befestigungsset zur Befestigung an Rohrpfosten
60,3 mm
oder Lampenmast

inkl. Montage
Menge: 8,000 St

**06.09.60 Verkehrsschild VZ 205 Vorfahrt gewähren**
Verkehrsschild

VZ 205 Vorfahrt gewähren

nach StVO §41 Abs.1

Größe 630mm Seitenlänge
Reflexionsklasse RA2

als flaches Verkehrsschild
Material Aluminium mind. 3mm stark

inkl. Befestigungsset zur Befestigung an Rohrpfosten
60,3 mm
oder Lampenmast

inkl. Montage
Menge: 2,000 St

**06.09.70 Verkehrsschild VZ 306 Vorfahrtstraße**
Verkehrsschild

VZ 350-10 oder 350-20 Fußgängerüberweg

nach StVO §41 Abs.1

Größe 600 mm Seitenlänge
Reflexionsklasse RA2

als flaches Verkehrsschild
Material Aluminium mind. 3mm stark

inkl. Befestigungsset zur Befestigung an Rohrpfosten
60,3 mm
oder Lampenmast

inkl. Montage
Menge: 3,000 St

**06.09.80 Verkehrsschild VZ 357 Sackgasse**
Verkehrsschild

VZ 357 Sackgasse

nach StVO §41 Abs.1

Größe 420mm Seitenlänge
Reflexionsklasse RA2

als flaches Verkehrsschild
Material Aluminium mind. 3mm stark

inkl. Befestigungsset zur Befestigung an Rohrpfosten
60,3 mm
oder Lampenmast

inkl. Montage
Menge: 1,000 St

#### Bereich 06.10 Möblierung

**06.10.10 Fahrradanlehnbügel**
Ekkiflex/Runge als Anlehnbügel aus pulverbeschichtetem
Aluminium- Massivstab von 80 x 15 mm. Mit
Stabilisierungssteg
30 x 5 mm verdeckt direkt unter dem Horizontalprofil
eingeschweißt, dieser hochkant platziert.
Standardabmessung
über OKFF ist L 85 x H 140 cm . Oberfläche
pulverbeschichtet
in Eisenglimmer Anthrazit DB 703. Die Verwendung von
rostfreiem massiven Aluminium sichert eine homogene
sehr
glatte pulverbeschichtete Oberflächenhaptik, da im
Gegensatz
zu Stahl keine Zinkverdickungen und keine mit Zink
reagierenden Schweißnähte auftreten. Ebenso ist eine
ungewöhnlich hohe Haftungsqualität der
Pulverbeschichtung
gesichert. Inkl. Fundamentierung in zwei Punkten C20/25
L 25/B 25/T 70 cm. L 85/H 85 cm über OKFF. Gewicht 13
kg.
Erdarbeiten und Anpassung der Oberflächenbefestigung
(Betonsteinpflaster) sind einzurechnen.
Menge: 6,000 St

**06.10.20 Absperrpfosten weiß/rot**
Absperrpfosten liefern und einbauen.
In ein Betonfundament 30 x 30 cm, 40 cm hoch aus Beton
C 12/15 zu setzen, einschl. der erforderlichen
Erdarbeiten.
Material: Stahlrohr, feuerverzinkt und weiß
kunststoffbeschichtet mit 2 roten reflektierenden
Ringen.
Bodenhöhe: 100 cm,  Gesamtlänge: 140 cm.
Querschnitt: Rund Durchmesser 90 mm.
Menge: 4,000 St

**06.10.30 Absperrpfosten weiß/rot für Kette**
Absperrpfosten mit insgesamt 4 Befestigungspunkten für
eine
Absperrkette (jeweils 2 übereinander und 2 gegenüber)
liefern
und einbauen.
Herausnehmbar mit Bodenhülse und 3-kanntschloss, inkl.
1
Schlüsel je Poller.
In ein Betonfundament 30 x 30 cm, 40 cm hoch aus Beton
C 12/15 zu setzen, einschl. der erforderlichen
Erdarbeiten.
Material: Stahlrohr, feuerverzinkt und weiß
kunststoffbeschichtet mit 2 roten reflektierenden
Ringen.
Pfosten herausnehmbar inkl. Hülse
Bodenhöhe: 100 cm,  Gesamtlänge: 140 cm.
Querschnitt: Rund Durchmesser 90 mm.
Menge: 6,000 St

**06.10.40 Absperrkette**
Absperrkette aus Stahl, Materialstärke 8mm, verzinkt
und
rot/weiß beschichtet.
Inkl. Befestigungsmaterial für Anschluss an Poller und
Drängelgitter.
Menge: 10,000 m

#### Bereich 06.11 Pflanzbeete

**06.11.10 Pflanzgrube herstellen**
Pflanzgrube herstellen und die Sohle 25 cm tief
lockern. Steine
größer 5 cm Durchmesser, Wurzeln, Wildwuchs und
unbrauchbare Stoffe sammeln und entsorgen.
Größe: ca. 8,0 m²
Tiefe: ca. 2,00 m
Material: Boden gemäß Baugrundgutachten, teilweise mit
Bauschutt durchsetzt
Anmerkung:
Der erforderliche Verbau ist in den Einheitspreis mit
einzurechnen. Aushub und Sicherung gem. DIN 4124 und
18303.
Der Aushub findet unmittelbar angrenzend an vorhandene
Versorgungsleitungen statt. Der hieraus resultierende
Mehraufwand inkl. Schuschurfe zum Aufsuchen der
Leitungen
und Handschachtung im Leitungsbereich sind
einzurechnen.
Der Leitungsverlauf ist nachrichtlich in den
beiliegenden
Unterlagen dargestellt.
Abfuhr: Bodenabfuhr wird gesondert vergütet
Hinweis:
Es erfolgt eine Inaugenscheinnahme aller hergestellten
Pflanzgruben durch die Stadt Wesseling. Die Verfüllung
kann
erst nach Freigabe durch die Stadt Wesseling erfolgen.
Die
terminliche Koordination obliegt dem Auftragnehmer und
wird
nicht gesondert vergütet.
Menge: 1,000 St

**06.11.20 Wurzelschutz**
Wurzelschutz liefern nach Herstellerangaben in
Pflanzgrube
der vorgenannten Position einbauen, inklusive der
erforderlichen systembezogenen Verbindungselemente
Material:
High-Density Polyethylene (HDPE), mindestens 100 Jahre
Lebensdauer, UV beständig, flexibel, chemisch
beständig,
undurchdringbar für Baum- und Bambuswurzeln, Resistent
gegen Schmutz und Mikroorganismen, Verbindungselement
inklusive Schloss Schrauben M10 und Muttern, galvanisch
verzinkt
Höhe:
2,00 m
Materialstärke:
mindestens 2 mm
Abrechnung nach eingebauten lfm mit je 2,0 m Höhe,
Überlappungen und Verschnitt sind einzurechnen.
Menge: 15,000 m

**06.11.30 Pflanzsubstrat**
Substrat für die Baumpflanzung liefern und in die
Pflanzgruben
einbauen. Der Einbau erfolgt dreilagig in der
Gesamtstärke von
1,5 m und ist standfest zu verdichten.
Verformungsmodul EV2 an der Oberfläche mind. 45 MPa
Zur Verzahnung ist vor dem Einbau jeder Lage die
untere Lage
aufzurauen.
Substrat:
Das Pflanzsubstrat muss homogen vermischt und wie folgt
zusammen gesetzt sein:
35 Vol.-% Oberboden, gemäß DIN 18 915, Bodengruppe 4
15 Vol.-% Lava 0/4
10 Vol.-% Lava 1/5
10 Vol.-% Lava 2/8
10 Vol.-% Lava 8/16
20 Vol.-% Lava 16/32
Das Pflanzsubstrat muss die folgenden Anforderungen
erfüllen:
Anteil d > 2 mm > 50 Massen-% Anteil d < 0,065 mm < 25
Massen-% Gesamtporenvolumen > 40 Vol.-% nutzbare
Feldkapazität > 10 Vol.-% maximale Wasserkapazität 35
Vol.-%

Angebotenes Produkt / Hersteller:

'Angebotenes Produkt Pflanzubstrat= Vulkatree 0-32Typ
Stadt
Köln'
Vom Bieter einzutragen"'
Menge: 12,000 m³

**06.11.40 Oberboden**
Oberboden auf ebenen Flächen liefern und andecken
Material:
Oberboden, Bodenklasse 1 DIN 18300, Bodengruppe 4 DIN
18915
Andeckstärke:
ca. 25 cm
Menge: 10,000 m³

**06.11.50 Wasserspeichergranulat**
Wasserspeichergranulat mit Hydrogelen als
EG-Düngemittel
NK Dünger (13+5) liefern und nach Herstellerangaben
mit dem
Pflanzsubstrat mischen und einbauen.
Speicherfähigkeit:
bis zu 300 fache des Eigenvolumens
Körnungsgröße:
1 - 2,5 mm
Menge:
2 kg Wasserspeichergranulat pro 1 m3 Pflanzsubstrat
Abrechnung:
kg - nach Lieferschein

Angebotenes Produkt / Hersteller:

"Textergänzung= 'Wasserspeichergranulat= Stockosorb
Wasserspeicher-Granulat'
Vom Bieter einzutragen"
Menge: 30,000 kg

### Titel 07 Versickerungsmulde

#### Bereich 07.01 Erdarbeiten

**07.01.10 Planum für Mulde herstellen**
Der Bodenaustausch unter der Versickerungsmulde ist
bauseits
bereits hergestellt worden.
Profilieren als Erdplanunm der Mulde, gemäß
Planunterlagen,
mit geneigten Flächen und Anschluss an die bestehende
Winkelsteinwand.
Auf- und Abtrag bis 50 cm. Entsorgung und
Materiallieferung
wird gesondert verütet.
Planum herstellen, +/- 5 cm
Menge: 500,000 m²

**07.01.20 liefern Kies-Sand-Gemisch**
Liefern Kies-Sand-Gemisch, als ergänzendes Material
für die
Profilierung gemäß Vorposition.
Füllkies 0/32 mit kf > 5 x 10-5 m/s im eingebauten
Zustand.
Menge: 100,000 m³

**07.01.30 Oberboden liefern und andecken**
Oberboden nach DIN 18915,Teil 1, Bodengruppe 4 u. 6,
frei von ausdauernden Unkräutern, mit Einmischung von
Lavazuschlag (0,2-2mm), zur vom AG
anzugebenden Stelle liefern, nach Angaben der
Bauleitung profilgerecht und in unterschiedlicher
Stärke inkl. eines Grobplanums andecken.
Abrechnung nach Aufmaß
Ebenes und geneigtes Gelände, inkl. Böschungen der
Mulden.
Der einzubauende Oberboden muss im eingebauten Zustand
einen kf-Wert (Wasserdurchlässigkeit) von
kf > 5 x 10 -5 m/s
besitzen.
Einbaustärke: 30 cm
Menge: 500,000 m²

**07.01.40 Raseneinsaat RSM 7.3.1**
RSM- Rasensamen 7.3.1 Landschaftsrasen Feuchtlagen
liefern
und auf den Bereichen der Mulde und dem Grünstreifen
einsäen und walzen, in ebenen und geneigten Flächen.
Saatmenge: 20 g/m².
Einschl. Herstellung des Feinplanums. Steine von mehr
als 5
cm Durchmesser und schwer verrottbare Stoffe auflesen
und
entsorgen.
Menge: 500,000 m²

**07.01.50 Wasserbausteine Klasse II**
Wasserbausteine, Steingröße nach TLW 1997 Klasse II,
bzw.
CP 90/250  nach TLW 2003 liefern und nach Zeichnung und
Angabe der Bauleitung in Muldenrigolenbereichen auf
Betonfundament C15/20 zur Sicherung der Zulaufbereiche
in
ebenen und geneigten Flächen einbauen, sowie neben der
Treppe einschl. der Erdarbeiten einbauen. Inkl.
Störsteine vor
Auslass, um den schießenden Abfluss zu brechen
Menge: 4,000 t

**07.01.60 Pflege**
Mähen, Anwuchs- und Entwicklungspflege für Bepflanzung
der
Rasenfläche und Mulde für die Dauer von 2 Jahren ab dem
Zeitpunkt der Abnahme,
mind. 3 Arbeitsgänge pro Jahr, inkl Entfernung und
Entsorgung
des Mähguts
für Zwischeneinsaat und Raseneinsaat
Arbeiten auf ebenen, und geböschten Flächen,
insgesamt Fläche von 500 m² in 2 Mulden
Menge: 1,000 psch

**07.01.70 Wässern Rasenflächen, 8x**
Wässern der Rasenflächen (Mulde und Nebenanlage),
Wasser
liefern, Mindestwassermenge je Arbeitsgang 25 l/qm,
8 Arbeitsgänge, Stück bezieht sich auf einen
Arbeitsgang auf
der Fläche von 500 m² in 2 Mulden,
Abgerechnet werden die tatsächlich
geleisteten Arbeitsgänge pro Stück.
Menge: 1,000 psch

#### Bereich 07.02 Zaun

**07.02.10 Stabgitterzaun, 1,8 m**
Doppelstabgitterzaun 8/6/8 Standard,
verzinkt nach EN ISO 1461, Pulverbeschichtet, Farbton
Moosgrün RAL 6005
Drahtstärke Waagerecht 8 mm
Senkrecht 6 mm
Höhe 1800mm
Maschenweite 50x200 mm
kreuzweise stark punktgeschweißt, Matten abgetreppt
bis 10
cm Höhenunterschied

alle Felder bis 2510 mm breit

inkl verzinkte Rechteckpfosten 60/40/2,
pulverbeschichtet, inkl.
Betonfundament C20/25 inkl. aller Erdarbeiten,
inkl. Befestigungsmaterial und Befestigung am Pfosten,
Befestigung mit Abdeckleiste passend zum Pfosten

inkl. Passtücke und Schnitte

liefern und nach Herstellerangaben höhen und
fluchtgerecht
einbauen. Matten mit Spitzen nach unten montieren!

inkl aller erforderlichen Arbeiten, Materialien.
Menge: 60,000 m

**07.02.20 Eckpfosten**
Zulage für Eck- und Endpfosten, die über das Rastermaß
hinaus erforderlich sind.
Ausführung wie Vorposition.
Menge: 2,000 St

**07.02.30 Stabgitterzaun, 1,2 m**
Doppelstabgitterzaun 8/6/8 Standard,
verzinkt nach EN ISO 1461, Pulverbeschichtet, Farbton
Moosgrün RAL 6005
Drahtstärke Waagerecht 8 mm
Senkrecht 6 mm
Höhe 1200mm
Maschenweite 50x200 mm
kreuzweise stark punktgeschweißt, Matten abgetreppt
bis 10
cm Höhenunterschied

alle Felder bis 2510 mm breit

inkl verzinkte Rechteckpfosten 60/40/2,
pulverbeschichtet, inkl.
Betonfundament C20/25 inkl. aller Erdarbeiten,
inkl. Befestigungsmaterial und Befestigung am Pfosten,
Befestigung mit Abdeckleiste passend zum Pfosten

inkl. Passtücke und Schnitte

liefern und nach Herstellerangaben höhen und
fluchtgerecht
einbauen.

inkl aller erforderlichen Arbeiten, Materialien.
Menge: 120,000 m

**07.02.40 Eckpfosten**
Zulage für Eck- und Endpfosten, die über das Rastermaß
hinaus erforderlich sind.
Ausführung wie Vorposition.
Menge: 4,000 St

**07.02.50 Eingangstor (Zulage), 2 flügelig, als Zulage**
als Zulage zu Stabgitterzaun 1,80 m

Lichte Breite 2,0 m
Höhe 1,20 mm
Verzinkt gem. EN ISO 1461, pulverbeschichtet

Farbe RAL 6005 (moosgrün)

Material Rahmen 40 x 40 mm verzinkt,
Füllung wie Zaun vor 8/6/8

Rohrrahmenschloss mit Profilzylinder mit
Sicherheitsschloss
und 5 Schlüssel (links und rechts verwendbar)

inkl. Einbau des bauseits gestellten Schlosses durch
die Stadt
nach Abnahme der Fertigstellungspflege

- Türdrücker aus Aluminium
- Anschlagblech
- Bodenschieber
mit Auflaufstützen

Pfosten 60 x 60mm verzinkt mit der entsprechenden
Länge zum
einbetonieren

liefern und  in Betonfundamente nach Herstellerangaben
 höhen
und fluchtgerecht einbauen, ink. aller Erdarbeiten.

Liefern und einbauen, inkl aller erf. Materialien
Menge: 1,000 St

USt %: 19,00
